# FEL Feldmochinger Str. 7, 80992 München
Angebotsaufforderung (GAEB DA XML 3.2, DA83)
Projekt: 2506
Währung: EUR
Vergabeart: Öffentliche Ausschreibung
Auftraggeber: IBSM – Internat. Bilingual School Munich, IKC GmbH – Internat. Kids Campus GmbH, vertreten jeweils durch GF Herrn Rainer, Fürstenrieder Straße 267, 81377 München; DV-Nummer: FEL_G19; Vergabenummer: FEL_G19
Erstellt mit: BECHMANN AVA 2026.20/ GXML Toolbox V3.3 R20210630, BECHMANN AVA 2026.20, 04.03.2026

## Zusätzlicher Text
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
Bauvorhaben: FEL
  Neubau einer Grundschule (IBSM) und eines Kindergartens (IKC) sowie
  Umbau/Sanierung einer Stadtvilla als Kinderkrippe (IKC)

Standort:  Flurnummer 1039, 1033/3, 1033/5
  Feldmochinger Straße 7
  80992 München

Bauherr/AG:  IBSM – Internat. Bilingual School Munich gGmbH und
  IKC GmbH – Internat. Kids Campus GmbH
  Fürstenrieder Straße 267
  81377 München
  vertreten jeweils durch GF Herrn Rainer Eckerl

Entwurfs- und2_Eck Architekten Leschik und Barnitzki GmbH
Werkplanung  Leipziger Straße 13 B
  01097 Dresden

Projektleitung/ISB Ing.- u. SV-Büro Dr. Ebner
Objektüberwachung:  Mittermeierweg 26
  85399 Hallbergmoos

Tragwerksplanung: Brandl + Eltschig Tragwerksplanung GmbH
  Max-Lehner-Straße 18
  85354 Freising

Vergabelos: G19  Metallbauarbeiten Stahltüren
  Vergabenummer FEL G19

Vergabeart: Offenes Verfahren nach VOB/A

Vergabeunterlagen: siehe Aufforderung zur Abgabe eines Angebotes (KFB V 1 EU) und
  Verzeichnis der im Vergabeverfahren vorzulegenden Unterlagen (KFB V 1a)

  LV-Deckblatt Angebot Seite 1
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
Eröffnungstermin: s. Aufforderung zur Abgabe eines Angebotes (KFB V1 EU)

Abgabeort Angebot: elektronisch in Textform über Vergabeplattform (Aumass)
  siehe KVB V1 EU Nr. 2 und 8

Angebotssumme

Hauptangebot:  € (netto)

Umsatzsteuer:  €

Endbetrag inkl. USt.:  € (brutto)

Hinweis:
Die Angebotsendsumme des Hauptangebots gemäß Leistungsbeschreibung einschl. Umsatzsteuer, die Anzahl etwaiger Nebenangebote zum Hauptangebot sowie etwaiger Preisnachlass ohne Bedingung sind für eine Angebotsgültigkeit zwingend in das Formular KFB V 3 Angebotsschreiben einzutragen, welches - neben den weiteren Angaben - den Bieter erkennen lassen muss..

Ort, Datum:

Stempel und Unterschrift:

  LV-Deckblatt Angebot Seite 2

## 0. Inhaltsverzeichnis
0.  Inhaltsverzeichnis3

1.  Allgemeine Vorbemerkungen und Vertragsbedingungen4

2.  Allgemein Technische Vertragsbedingungen (ATV) für die Gewerke7

3.  Zusätzlich Technische Vertragsbedingungen (ZTV) für Metallbauarbeiten
  Stahltüren  14

4.  Schnittstellen zu ELT und HLS17

5.  Angebotsunterlagen und Pläne18

19  Metallbauarbeiten Stahltüren19 - 58

19.1  Baustelleneinrichtung, Stundenlohnarbeiten 19 - 20

19.1.1  Baustelleneinrichtung 19

19.1.2  Stundenlohnarbeiten 20

19.2  Metallbauarbeiten Stahltüren Bauteil A Kindergarten 21 - 28

19.2.1  Metallbauarbeiten Stahltüren 21

19.3  Metallbauarbeiten Stahltüren Bauteil B Schule 29 - 49

19.3.1  Metallbauarbeiten Stahltüren29

19.4  Metallbauarbeiten Stahltüren Bauteil E Villa 50 - 58

19.4.1  Metallbauarbeiten Stahltüren50

  Zusammenstellung59

## 1. Allgemeine Vorbemerkungen und Vertragsbedingungen
1. Allgemeine Vorbemerkungen und Vertragsbedingungen

1.1. Vorwort zur Baumaßnahme

Die IBSM gGmbH - International Bilingual School Munich gGmbH und die IKC GmbH - International Kids Campus GmbH (folgend Auftraggeber (AG) genannt) planen gemeinsam in der Feldmochinger Straße 7, 80992 München, eine internationale bilinguale zweizügige Ganztages-Grundschule mit 8 Klassen (IBSM) und eine internationale bilinguale Kindertageseinrichtung mit jeweils 4 Gruppen Kinderkrippe und Kindergarten / Vorschule (IKC). Hierfür sollen der Bestand entlang der Grenze mit den Fabrikgebäuden inkl. Verwaltungsbereich A-C und der Garagenkomplex D nördlich des Fabrikgebäudes abgerissen und durch einen teilunterkellerten Neubau mit Tiefgarage samt Zufahrt für Grundschule und Kindergarten ersetzt werden. Der unterkellerte Bestandsbau E soll belassen und mit Neubau durch einen unterkellerten Zwischenbau verbunden werden. Der Bestandsbau ("Alte Villa") selbst wird im UG, EG und 1.OG zur Kinderkrippe umgebaut, im DG verbleiben die bestehenden zwei Wohnungen.

Das Baugrundstück mit den Flurnummern 1039, 1033/3 und 1033/5 befindet sich in einem Wohngebiet in der Feldmochinger Straße 7 in 80992 München. Es umfasst eine Fläche von 5.290m², davon sind ca. 1.730m² mit dem Neubau und ca. 400m² mit der Villa überbaut.
Nordöstlich des Baugrundstücks grenzt ein Wohngrundstück mit Mehrfamilienhaus und Tiefgarage an (Batzenhoferstr. 8, Flur-Nr. 1039/14).

Das Gesamtkonzept dieses internationalen Kindercampus sieht nach den Abbruchmaßnahmen die Entwicklung:
- eines Neubaukomplexes mit Bauteil A Kindergarten (EG-1.OG) und B Grundschule (UG-2.OG)
- und einer Kinderkrippe in der Stadtvilla Bauteil E (UG-1.OG)
vor, die im UG und EG alle miteinander verbunden werden.

Sowohl die Villa als auch fast der gesamte der Neubaubereich B sind mit einem Geschoss unterkellert, der Baubereich A etwa zur Hälfte teilunterkellert. Im Untergeschoss sollen neben Sanitäreinrichtungen, Hauswirtschaftsräumen, Archiv, Lager und Technikräumen im Bauteil B auch Multifunktionsräume sowie eine Tiefgarage mit Zufahrt und 13 Stellplätzen entstehen. Das Untergeschoss Villa erhält perspektivisch einen Indoor-Spielplatz.

Um die neue TG-Zufahrt des Neubaus (Rampe) besser anfahren zu können, muss die Bestandszufahrt der Tiefgarage des gegenüberliegenden Wohnhauses Flurstück 1039/14 geometrisch angepasst werden. Hierfür wird durch den AG gemäß Vereinbarung mit dem Eigentümer des Wohngrundstücks die obere Hälfte der bestehenden TG-Zufahrtsrampe abgerissen und neu situiert wieder errichtet.

Die Beheizung des Neubaus und des umgebauten Teils des Bestandsgebäudes erfolgt über eine Grundwasser-Wärmepumpe, die Brunnen sind bereits gebohrt. Das Warmwasser wird dezentral durch elektrische Boiler erzeugt. Eine Photovoltaikanlage wird auf dem Hauptdach Bauteil B errichtet. Zudem werden Lüftungsanlagen (im Bauteil A, auf dem Hauptdach Bauteil B für Bauteil B und im Bestandsgebäude Bauteil E) mit Wärmerückgewinnung und teilweise auch Kühlung errichtet.

1.2. Allgemeine technische Vorbemerkungen

1.2.1. Wärmeschutznachweise/EnEV/GEG

Das Ingenieurbüro für angewandte Bauphysik ig-bauphysik in Hohenbrunn hat für den Neubau A+B die Nachweise Mindestwärmeschutz gemäß DIN 4108-2, der Energieeinsparverordnung EnEV2016 und dem Gebäudeenergiegesetz (GEG) geführt.
Der Neubau wird nicht nach dem Passivhaus-Standard errichtet. Durch den AN sind zur Erstellung des Energieausweises Unternehmererklärungen über die nachweiskonforme Ausführung (Konformitätserklärungen) dem AG auszuhändigen.

Der Wärmeschutz für die Stadtvilla Bauteil E wird nach den Vorgaben des Mindestwärmeschutzes gemäß DIN 4108-2, der EnEV2016 eingehalten. Alle wärmeübertragenden Bauteile zwischen beheizten und unbeheizten Bereichen bzw. Außenluft / Erdreich erfüllen diese Anforderungen gemäß Bauteilkatalog.
Das gesamte Dachgeschoß (2 Wohnungen) sowie das Bauteil Dach sollen nach derzeitiger Vorgabe AG von einer Sanierung ausgenommen bleiben.

Die im LV definierten U-Werte sind als Mindestwerte zwingend einzuhalten. Angebotene Baustoffe mit schlechteren U-Werten sind ausdrücklich nicht zulässig.

1.2.2. Deklarationen

Sämtliche zur Verwendung vorgeschlagenen Materialien, Produkte, Neben- und Hilfsprodukte sowie Bauelemente sind unaufgefordert dem AG hinsichtlich ihrer Eigenschaften mit Herstellerangabe, exakter Produktbezeichnung, erforderlichen Prüfbescheiden und technischem Merkblatt zu deklarieren. Diese Deklarationen sind spätestens vor der ersten Anwendung oder bei gesonderter Aufforderung schon im Vergabeprozess durch den Auftragnehmer (AN) vorzulegen.

Für die Deklaration gelten folgende Regeln:

- Unkonfektionierte Rohmaterialien wie Sand, Kies, Stahl usw. brauchen nicht deklariert werden, da sie in den Ausschreibungen bereits ausreichend benannt sind.
- Bei der Verwendung vorgefertigter Bauelemente (z. B. Sanitärständersysteme, Fenster und Türen usw.) sind diese durch Angaben und Technische Merkblätter des Herstellers zu deklarieren.
- Synthetisch hergestellte Bauprodukte wie Beschichtungen, Klebstoffe, Dämmstoffe, Folien und Planen, Dichtungen, Imprägnierungen usw. sind vollständig unter Angabe des Technischen Merkblattes und des Sicherheitsdatenblattes zu deklarieren
- Bei bauchemischen Produkten ist ein Sicherheitsdatenblatt der Deklaration beizufügen. Der Bieter hat alle Materialien oder Produkte zur Angebotsabgabe, spätestens vor Beginn der Arbeiten bezüglich ihrer Inhaltsstoffe und Eigenschaften durch die Vorlage – der technischen Datenblätter und (falls erforderlich) der Sicherheitsdatenblätter zu deklarieren.
- Ausgenommen von der Deklarationspflicht sind notwendige Produktvorgaben des AG.

Die vom AG im LV bezeichneten Fabrikate sind verbindlich anzuwenden. Ausnahmen sind nur erlaubt, wenn im LV ein eigenes Feld zum Bietereintrag vorhanden ist und der AN den Nachweis der technischen Gleichwertigkeit geforderter Eigenschaften vor Vergabe erbringt. Änderungen auch bei Nebenprodukten während der Ausführung sind rechtzeitig anzukündigen und bedürfen der Zustimmung des AG.

Der AN hat bezogen auf das gesamte Objekt bzw. nach Vorgabe bezogen auf das Einzelobjekt gleichartige Produkte/Erzeugnisse einer Baureihe bzw. eines Systemherstellers einzubauen.
1.2.3. Baustellensicherheit

Seitens des AG ist ein Verantwortlicher für Sicherheits- und Gesundheitsschutz (SiGe-Koordinator) auf die Baustelle bestellt. Dieser übt Kontrollfunktionen aus. Seine Anweisungen hat der AN zwingend (ggf. in der verlangten Frist z. B. bei Mängelbeseitigung) zu befolgen. Siehe auch Ziff. 10.14. der Besondere Vertragsbedingungen (BVB, KFB V 9).

Der AN hat grundsätzlich alle Bestimmungen an die Arbeitssicherheit, Baustellenordnung des SiGeKo sowie den Sicherheits- und Gesundheitsschutzplanes des SiGeKo einzuhalten.
Die Baustellenordnung sowie der SiGe-Plan sind zur Kenntnis zu nehmen und entsprechende Maßnahmen einzuplanen. Die Baustellenordnung ist vor Arbeitsaufnahme zu unterschreiben und der Bauleitung zu übergeben. Auf der Baustelle sind ebenfalls Mitarbeiterunterweisungen und die Ersthelfernachweise zur Einsicht bereit zu halten.

Gesonderte Baustellenausweise für das Personal des AN werden bei Bedarf vom AG bereit gestellt.

1.2.4. Ausführungsunterlagen / Änderungen / Freigaben

Der AN erhält sämtliche Planunterlagen rechtzeitig vor Ausführung. Die Unterlagen werden digital in Datenform, z. B. *.DWG, *.PDF oder *.XLS zur Verfügung gestellt werden. Dem AN überlassene Planunterlagen sind vor der Ausführung hinsichtlich Mengen-, Maß- und Detailangaben eigenverantwortlich zu prüfen, auftretende Unstimmigkeiten oder Bedenken sind dem AG unverzüglich mitzuteilen. Sämtliche Maße sind am Bau zu prüfen.
Sollte der AN nach seiner Auffassung zusätzliche Unterlagen, z. B. statische Nachweise, benötigen, hat er diese umgehend anzufordern.

1.2.5. Koordinierung / Bauausführung

Der AN ist verantwortlich für die Koordination aller erforderlichen Maßnahmen und Bauarbeiten, die seine eigene Leistung betreffen. Er hat eine eigene örtliche Fachbauleitung zu stellen und vorzuhalten.
Seitens des AN sind ein verantwortlicher Fachbauleiter und während des Baubetriebes mindestens ein vor Ort weisungsbefugter, deutschsprechender Mitarbeiter/Vorarbeiter zu benennen.
Die Liste mit Namen, Funktion, Telefon-Nr., Mobilfunk-Nr., E-Mail-Adresse ist dem AG 10 Tage nach Auftragserteilung vorzulegen. Änderung oder Ergänzungen sind ohne Aufforderung umgehend einzureichen.

1.2.6. Bautagebuch

Der Auftragnehmer ist zur Führung eines Bautagebuches verpflichtet. Die Berichte sind mindestens einmal wöchentlich der AG-Bauleitung vorzulegen. Die Form der Bautagebücher und Bautageberichte sind mit dem AG oder der AG-Bauleitung abzustimmen.

1.2.7. Sonstige Hinweise und Bedingungen

Lassen technische Regelwerke oder eine DIN-Vorschrift mehrere Ausführungsarten zu und ist die Ausführungsart nicht in diesem Vertrag festgelegt, so wird der AN unverzüglich, jedoch in jedem Fall vor Ausführung der Leistung, die ihm geeignet erscheinende Ausführungsart im Rahmen von Planungs- oder Baubesprechungen oder schriftlich empfehlen und dem AG zur Entscheidung vorlegen.

Sofern und soweit die DIN-Vorschriften hinter den allgemein anerkannten Regeln der Technik zurückbleiben, sind die betreffenden Leistungen nach dem zum Zeitpunkt der Beauftragung entsprechenden allgemein anerkannten Regeln der Technik zu erbringen.

Firmenwerbungen an Kränen, Gerüsten etc. sind vorher durch den AG genehmigen zu lassen.

1.2.8. Nach-Unternehmer (Unteraufträge/Eignungsleihe)

Der AN darf ohne vorherige Zustimmung des AG für keine weiteren vertraglichen Leistungen sich der Leistungen/Kapazitäten eines anderen Unternehmens bedienen. Der AN hat hierfür vor der beabsichtigten Fremd-Bedienung Art und Umfang der Leistungen sowie Namen und Anschrift des hierfür vorgesehenen anderen Unternehmens dem AG bekanntzugeben. Der AN steht dafür ein, dass alle Leistungen, für die der AN sich der Leistungen/Kapazitäten anderer Unternehmen bedient, nur an besonders erfahrene, leistungsfähige andere Unternehmer vergeben werden und die gleichen Vertragsbedingungen zugrunde liegen.

## 2. Allgemein Technische Vertragsbedingungen (ATV) für die Gewerke
2. Allgemein Technische Vertragsbedingungen für die Gewerke (ATV)

Der sachliche Geltungsbereich ergibt sich aus der VOB/C, jeweils aktuelle Fassung, entsprechend den jeweiligen Bauleistungen, wie:

1. Gewerk Metallbauarbeiten (Stahltüren) VOB/C ATV DIN 18360

Weitere Normen und Ausführungsgrundlagen werden in den Zusätzlich Technische Vertragsbedingungen, Systembeschreibungen sowie in den Positionstexten genannt und damit ebenfalls Vertragsgrundlage.

Gemäß der folgenden ATV DIN 18299 "Angaben zur Baustelle" werden gliederungsgleich nur relevante, Punkte beschrieben. Fehlende Angaben sind gemäß Vergabelos nicht zutreffend.

2.1 Angaben zur Baustelle VOB/C DIN 18299
2.1.1 Lage der Baustelle (VOB/C DIN 18299 Punkt 0.1.1)

Das Baugrundstück Feldmochinger Straße 7 befindet sich im Nordwesten von München, unweit des Olympia-Einkaufszentrum und des Mittleren Ringes. Die Feldmochinger Straße (Staatsstraße St 2342) führt in nördlicher Richtung direkt zur Ringautobahn A99 mit der Anschlussstelle Feldmoching.

Eingeschlossen wird das Baugrundstück im Osten durch die Feldmochinger Straße sowie im Norden und Nordosten teilweise durch die Batzenhoferstraße. Die Stadtvilla liegt etwa zentral auf dem Baugrundstück, die Bestandsgebäude bzw. der geplante Neubaukomplex befinden sich an der westlichen Grundstücksgrenze, an die sich westlich in unmittelbarer Nachbarschaft ein Sportplatzgelände (Flur-Nr. 1031) anschließt.
Im Süden grenzt das Baufeld an ein Nachbargrundstück mit alter Wohnvilla (Flur-Nr. 1038) und zum Teil kommuner Anschlussbebauung.
Im Nordosten des Baugrundstücks grenzt ein Wohngrundstück mit Mehrfamilienhaus und TG-Zufahrt. An diesem Gebäude mit anderem Eigentümer sind außer bei der Bestands-TG-Zufahrt (vgl. Vorwort Punkt 1.1.) keine Baumaßnahmen auszuführen.

Bau- bzw. Lieferfahrzeuge können im Osten am Pförtnerhaus Feldmochinger Straße 7 sowie im Nordosten von der Batzenhoferstraße (Bestandszufahrt, auch für TG des Nachbargebäudes) auf das Grundstück gelangen. Zu- und Abfahrten zum/vom Gelände des Baufeldes in seinen verschiedenen Bauphasen werden vom AG bzw. Bauleitung in Abstimmung mit den AN festgelegt.

Das gesamt Gelände weist nur geringfügige Höhenunterschiede aus. Festgelegt wurde eine Bezugshöhe OKFF EG +/-0.00 m = 506,70m üNN, die Geländehöhen liegen zwischen 506,35 und 507,55m üNN.
Eine bis zu 2,50m hohe Mauer grenzt das Grundstück westlich zum Sportplatz hin ab.

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Lageplan Neubauten A+B+E
2.1.3 Art und Lage der baulichen Anlagen

a) Neubau Bauteil A Kindergarten

2-geschossiger Neubau mit begrüntem Flachdach, teilunterkellert, abgewinkelt gemäß Grenzbebauung
höchster Punkt ca. +12,80m, Gründungssohle bis -3,30m bezogen auf +/-0.00m (506.70m)

Gebäudelängen: SW-Seite ca. 30m, Westseite (Sportplatz) ca. 24m
  SO-Seite ca. 25m, Ostseite ca. 3,3m, NO-Eingang ca. 2m
Gebäudetiefen: NO-Seiten ca. 11m + 3,5m, West-Ost ca. 10,5m

Gründung: Frostschürze, Sauberkeitsschichten, notwendige Perimeterdämmung, Streifenfundamente
  unterkellerter Bereich: Sauberkeitsschicht, Perimeterdämmung, WU-Wanne

Außenwände: Stahlbeton mit WDVS oder Mauerwerk mit Kerndämmung, Innenputz
Innenwände: Stahlbeton (tragend), Mauerwerk (tragend, nicht tragend) oder Trockenbau
Decken: Stahlbetondecken
Fussboden: Wärme- und/oder Trittschalldämmung, Estrich, Bodenbelag
Treppen: Stahlbetontreppen, Belag, ein Treppenhaus mit Überbau und begrüntem Dach 2.OG
Flachdach: Attika, Warmdach mit Gefälledämmung, Bitumenabdichtung, Kies, Dachterrasse mit Belag

b) Neubau Bauteil B Schule

3-geschossiger Neubau mit begrüntem Flachdach, außer Nordspitze unterkellert, an Bauteil A grenzend
höchster Punkt ca. +12,80m, Gründungssohle bis -3,30m bezogen auf +/-0.00m (506.70m)

Gebäudelängen: Westseite (Sportplatz) ab Bauteil A ca. 82m
  Ostseite ca. 48m, NO-Seite ca. 15m, NO-Eingang ca. 4m
Gebäudetiefen: West-Ost ca. 15m bzw. 19,5m, an Nordseite gegen Null verlaufend

Gründung: Frostschürze, Sauberkeitsschichten, Perimeterdämmung, Streifenfundamente
  unterkellerter Bereich: Sauberkeitsschicht, Perimeterdämmung, WU-Wanne

Außenwände: Stahlbeton mit WDVS oder Mauerwerk mit Kerndämmung, Innenputz
Innenwände: Stahlbeton (tragend), Mauerwerk (tragend, nicht tragend) oder Trockenbau
Decken: Stahlbetondecken
Fussboden: Wärme- und/oder Trittschalldämmung, Estrich, Bodenbelag
Treppen: Stahlbetontreppen, Belag, drei Treppenhäuser
Flachdach: Attika, Warmdach mit Gefälledämmung, Bitumenabdichtung, ext. Begrünung, Photovoltaik
Dachterrasse: 2.OG angrenzender Bereich Bauteil A und 1.OG Ostseite am Lehrer-Sozialraum
Aufzug:  UG-2.OG mit Aufzugsunterfahrt Dach über 2.OG

c) Bauteil E Stadtvilla im Bestand

Wohngebäude, Bj. 1922, 1943 Luftschutzbunker (Anteil ca. 40%)
Erweiterungsneubau 1992/1996 (Anteil ca. 60%)
Stahlbetonskelett und Mauerwerk, Zelt- bzw. Satteldach, Unterkellerung.

Daten: Grundfläche ca. 290,00 m²Geschosshöhen
Höhe ab OK Geländeca. 12,40 m  KG  ca. 2,30- 2,50 m
Länge  ca. 21,00 m  EG/OG  ca. 2,75 m
Breite  ca. 20,00 m  DG  bis ca. 2,50 m

Im DG sollen zwei Wohnungen im Bestand ohne bauliche Veränderungen erhalten bleiben.
Die Stadtvilla wird im UG, EG und 1.OG  komplett entkernt.

Die Wände im Sockelbereich (UG) des Erweiterungsneubaus 1996 sind aus Beton / Stahlbeton, sonst aus Mauerwerk. Die neue Raumaufteilung erfolgt in der Regel mit Trockenbau. Die geputzte Fassade im Altteil wird saniert und erhält ein WDVS, neue Fenster, Türen etc.. Die Fassade des Erweiterungsbaus wird überarbeitet und erhält neben neuen, kleineren Fenstern ein WDVS.

Decken
über UG: Abbruch Altdecke im Bereich Aufzug und neues Treppenhaus, Erweiterungsneubau Beton
über EG/1.OG: Abbruch Altdecke im Altbau, Erweiterungsneubau Betondecke bleibt

Fußboden (Abbruch kompletter Bestand)
Wärme- und/oder Trittschalldämmung, Estrich, Bodenbelag

Dachaufbau Satteldach Neubau, Zeltdach Altbau mit zinküberdeckten Schleppgaupen, Terrassen
Leichtbauweise, Putz, HWL-Platte, vmtl. Dämmung, Sparren/Pfetten, Lattung, Biberschwanzdach

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Ostansicht Bauteil E vor Abbruchnach Abbruch
2.1.4 Verkehrsverhältnisse auf der Baustelle
vgl. 1. Allgemeine Vertragsbedingungen und BVB, KFB V9, Punkt 10.12 (gilt vorrangig)

Die äußere Erschließung der Baumaßnahme erfolgt gemäß BE-Plan über die Feldmochinger Straße. Baustellenzufahrten mit behördlicher Genehmigung werden durch den AN Baumeister G05 errichtet.

a) Bauzufahrt am Pförtnerhaus Feldmochinger Straße
b) Nutzung Bestandszufahrt Batzenhoferstraße zur TG Wohngebäude

Auf dem Grundstück stehen dem AN nur eingeschränkt Lagerflächen zur Verfügung.
Abstimmungen bezüglich Nutzung sind mit AG und den am Bau beteiligten Gewerken zu führen.

Das Parken von Firmenfahrzeugen des AN ist im Baubereich nicht möglich. Für die Arbeiten sind Lieferfahrzeuge sofort zu entladen und außerhalb des Baustellengeländes zu parken.
Das Parken von privaten KFZ ist im Baubereich untersagt. Parkmöglichkeiten sind daher im begrenzten Angebot des öffentlichen Verkehrsraums zu suchen. Die angrenzenden Straßen und Wege sind durch Auto- und Personenverkehr stark frequentiert.

2.1.5. Für den Verkehr freizuhaltende Flächen
vgl. 1. Allgemeine Vertragsbedingungen

Zuwegungen zum Nachbarwohnhaus Bauteil G sowie Feuerwehrzufahrten und -aufstellflächen sind frei zu halten. Insbesondere wird darauf hingewiesen, dass die Flucht- und Rettungswege aus dem Wohngebäude G auch während der Bauzeit gesichert sein müssen und freizuhalten sind.
Öffentliche Verkehrsflächen dürfen in keiner Weise durch die geplanten Baumaßnahmen beansprucht werden, es sei denn, der AN sichert sich öffentlich-rechtlich und auf eigene Veranlassung und Kosten deren Nutzung.

2.1.7. Anschlüsse für Wasser, Energie und Abwasser
vgl. KFB V9, Punkt 10.10 (gilt vorrangig)

Die allgemeine Baustelleneinrichtung erfolgt gemäß BE-Planung. Anschlüsse für Wasser und Baustrom sind auf dem Baustellengelände vorhanden bzw. gemäß Positionsbeschreibung neu einzurichten und können an den entsprechenden Übergabepunkten (nach Rücksprache mit dem AG) verwendet werden. Die Ertüchtigung ist durch den AN auf seine Kosten zu veranlassen.

Entsprechend seiner gewählten Ausführungstechnologie hat darüber hinaus der AN für seine Leistungen alle notwendigen weiteren Anschlüsse für Wasser, Energie, Abwasser selbst zu planen, mitzubringen oder herzustellen und wieder zu beseitigen. Damit in Verbindung stehende Kosten für Planung, öffentlich-rechtliche Genehmigungen, Ertüchtigung der Leitungen usw. sind ebenso wie die Leistung selbst in die Einheitspreise einzukalkulieren.

2.1.8. Lage und Ausmaß überlassener Flächen
vgl. KFB V9, Punkt 10.12 (gilt vorrangig)

Vom AG werden für den allgemeinen Baustellenbetrieb Flächen innerhalb der im BE-Plan ausgewiesenen Flächen im Außenbereich überlassen.

Der AN hat gemäß seiner Ausführungstechnologie und Leistungen weitere Flächen im Außenbereich nach Zustimmung durch die Bauleitung selbst zu planen, mitzubringen oder herzustellen und zu beseitigen. Eventuelle Drittmaßnahmen (Planung, öffentlich-rechtliche Genehmigung und Prüfung, Ertüchtigung der Unterkonstruktion usw.) sind darin eingeschlossen. Die Kosten für die selbst gewählte Bautechnologie sind im Angebot auf die Einheitspreise der entsprechenden Bauleistungen umzulegen.
Aufgrund der begrenzten Platzverhältnisse sind alle Materialien möglichst einbauorientiert ohne Inanspruchnahme eines Zwischenlagers zu ordern. In begründeten Einzelfällen sind Zwischenlagerungen möglich. Diese Flächen sind mit der Bauleitung abzustimmen, der Flächenbedarf ist mindestens 7 Tage vor Nutzung anzumelden.

2.1.11. Umweltrechtliche Vorschriften

Es sind die geltenden gesetzlichen und berufsgenossenschaftlichen Regelungen sowie die Vorschriften der Landeshauptstadt München einzuhalten.

2.1.12. Vorgaben für die Entsorgung
vgl. KFB VE 15 und KVB V9 Punkt 10.13 (gilt vorrangig)

Es sind die geltenden gesetzlichen und berufsgenossenschaftlichen Regelungen sowie die Vorschriften der Landeshauptstadt München einzuhalten.
Sämtliche anfallende Bauabfälle sind nach Befüllung sofort, ansonsten mindestens wöchentlich von der Baustelle zu beräumen. Anderweitige Zwischenlagerung von Bauabfällen ist untersagt.

2.1.13. Schutzgebiete oder Schutzzeiten
vgl. 1. Allgemeine Vertragsbedingungen

Lärm
Es sind die geltenden gesetzlichen und berufsgenossenschaftlichen Regelungen sowie die betreffenden Vorschriften der Landeshauptstadt München einzuhalten.

Bei der Überschreitung von Lärmgrenzwerten sind zu Lasten des AN lärmmindernde Maßnahmen durchzuführen. Sollten in diesem Zusammenhang messtechnische Untersuchungen oder fachliche Betrachtungen erforderlich sein, so werden diese seitens des AN veranlasst bzw. durchgeführt.

In der Kalkulation entsprechender Leistungspositionen sind Schallschutzmaßnahmen einzupreisen. Bei der Überschreitung von Lärmgrenzwerten sind zu Lasten des AN lärmmindernde Maßnahmen durchzuführen.

2.1.14. Schutzmaßnahmen

Im Gewerk G05 Baustelleneinrichtung/Rohbau werden Leistungen zum allgemeinen Schutz der Baustelle erbracht. Das sind solche wie Baumschutz, Bauzaun, Zugangstore, Bauschilder und ggfs. Objektschutz.
Weitere Schutzmaßnahmen im Zuge des Baufortschrittes eigenes Gewerk sind durch den AN zu planen. Insbesondere die Sicherung im Bereich Kommunwand während der Ausführung, die Unversehrtheit angrenzender Bereiche sowie der Schutz der Bewohner bzw. Nutzer ist zu beachten.

Entsprechend seiner gewählten Ausführungstechnologie hat darüber hinaus jeder AN alle für die eigene Leistung notwendige weitere Schutzmaßnahme selbst zu planen, mitzubringen, herzustellen und zu beseitigen. Eventuelle Drittmaßnahmen (Planung, öffentlich- rechtliche Genehmigung und Prüfung, Ertüchtigung der Unterkonstruktion usw.) sind darin eingeschlossen.

2.1.16. Medienleitungen

Im Baubereich sind aktive Medien anzutreffen.
Soweit weitere aktive Medien angetroffen werden, ist die Objektüberwachung beziehungsweise der verantwortliche Fachingenieur zu verständigen

2.1.23 Arbeiten anderer Unternehmer auf der Baustelle.

Während der Arbeiten des AN werden parallel Leistungen anderer Gewerke auf der Baustelle ausgeführt. Die Bauzeit ist dem Bauablaufplan zu entnehmen. Insbesondere Bauleistungen von AN der Gewerke G05 Baustelleneinrichtung/Rohbau (Baumeister) G10 Dacharbeiten/Klempner, G35 Schlosser, G15 Fenster und Sonnenschutz, G17 Pfosten-Riegelfassade, G18 Trockenbauarbeiten, G23 Innenputzarbeiten, G24 Fassadenputz, WDVS, G08 Gerüstbau sowie technische Ausbaugewerke (TGA) sind zu berücksichtigen.

Abstimmungen zur Nutzung von Flächen zum Baustellenbetrieb und ständige Koordinierungsleistungen mit allen am Bau beteiligten Gewerken sind zu berücksichtigen und in die Einheitspreise einzukalkulieren.

2.2. Angaben zur Ausführung VOB/C DIN 18299

2.2.1. Vorgesehene Arbeitsabschnitte

Seitens des AG sind keine detaillierten Bauabschnitte für die Leistungen des AN geplant. Der AN wird aber aufgefordert, umgehend nach der Beauftragung einen Bauablaufplan seiner Leistungen vorzulegen. Diese Leistungen sind mit den AN gemäß Punkt 2.1.23 zu koordinieren. In Abstimmung mit AG oder dessen Beauftragten, z. B. Sigeko, werden diese Pläne zur Ausführung frei gegeben. Darin sind die geplanten Ausführungszeiten enthalten, die entsprechend vertragswirksam werden.

Der Ablauf richtet sich nach dem übergeordneten Terminrahmenplan. Die Leistungen werden ohne geplante Unterbrechungen innerhalb des Bauablaufes ausgeführt.
Es ist jedoch mit mehrmaligem Wechsel (bis zu 5 Wechsel) der Ausführungsorte innerhalb des Bauvorhabens zu rechnen. Dies ist in die EP einzurechnen und wird nicht separat vergütet.

2.2.2. Besondere Erschwernisse

Gemäß der einleitenden Beschreibungen sind das Wohngebäude G auf dem Grundstück sowie die bleibende Kommunwand/Brandwand am Bauteil A zu berücksichtigen.
Grundsätzlich sind deshalb Verfahren und Geräte so einzusetzen, dass jegliche Emissionen minimiert werden. Darüber hinaus erforderliche Arbeiten sind im Vorfeld im Rahmen des Bauablaufplans und wöchentlich anzumelden. Zur Bewertung einzelner Arbeiten sind im Zweifelsfall im Vorfeld probeweise Messungen bzw. Abstimmungen mit den Nachbarn zu Auswirkungen vorzunehmen.
Die in der Ausschreibung beschriebene Forderung "lärmarm" bezieht sich im Sinne der Bauarbeiten auf folgende Maßnahmen:

Schallschutz
- Einsatz von schallgedämpften Geräten gemäß Maschinenbaurichtlinie
- Maximale Lärmreduzierung beim Einsatz der Maschinentechnik
Die Einhaltung der vorgeschriebenen Emissionswerte ist neben der Gerätewahl durch geeignete Maßnahmen wie Standortwahl oder Einsatz von schallschluckenden Maßnahmen zu gewährleisten.
Der AN ist für die eingesetzten Geräteparameter nachweispflichtig.

Erschütterungsschutz
Hinsichtlich Schutz vor Erschütterung werden die Gebäude nach DIN 4150-3 entsprechend Tabellen 1 und 3, Zeilen 3, als Bauten eingestuft mit besonderer Erschütterungsempfindlichkeit. Die daraus resultierenden Anforderungen der DIN 4150-3 sind durch den Einsatz erschütterungsarmer Bauverfahren einzuhalten.

Staubemission
Arbeitsverfahren sind so auszuwählen und durchzuführen, dass möglichst wenig Staub freigesetzt wird. Bei Tätigkeiten mit Staubexposition ist eine Ausbreitung des Staubes auf unbelastete Arbeitsbereiche zu vermeiden, soweit dies nach dem Stand der Technik möglich ist. (Staubwände, Abplanungen, Absaugung, geeignete Transportmittel). Im Außenbereich sind Befeuchtung durch Wasser als feiner Sprühnebel einzusetzen. Schuttrutschen sind nur in dichter Ausführung mit Staubschutzhüllen einsetzbar.

2.2.6. Besondere Anforderungen an Baustellen- und Entsorgungseinrichtungen

Entsprechend seiner gewählten Ausführungstechnologie hat der AN alle für seine eigene Leistung notwendigen Baustelleneinrichtungen selbst zu planen, mitzubringen oder herzustellen und wieder zu beseitigen. Damit in Verbindung stehende Kosten für Planung, öffentlich-rechtliche Genehmigungen, Ertüchtigung der Baustelleneinrichtung usw. sind in die Einheitspreise einzukalkulieren.

Nicht mehr benötigte Teile der Baustelleneinrichtung sind unverzüglich zu entfernen.
Nach Abbau der Baustelleneinrichtung sind das dafür benötigte Gelände bzw. die genutzten baulichen Anlagen und Gebäude in den ursprünglichen Zustand zu versetzen, falls nichts anderes vereinbart worden ist.

2.2.7. Gerüste

Entsprechend seiner gewählten Ausführungstechnologie hat jeder AN alle für seine eigene Leistung notwendigen Baubehelfe selbst zu planen, mitzubringen oder herzustellen und wieder zu beseitigen. Damit in Verbindung stehende Kosten für Planung, öffentlich-rechtliche Genehmigungen, Ertüchtigung der Gerüste und Baubehelfe usw. sind ebenso wie die Leistung selbst in die Einheitspreise einzukalkulieren.

2.2.8. Mitbenutzung von Gerüsten

Die Fassadengerüste vom AN Gerüstarbeiten werden für alle am Bau beteiligten Firmen zur Nutzung überlassen. Das sind Fassadengerüste für die Dach- (AN Abdichtung, Klempner) und Fassadengewerke (AN Außenputz, WDVS, Fenster, Pfosten-Riegelfassade, Schlosser, Sonnenschutz).

2.2.9. Abrechnung nach bestimmten Zeichnungen oder Tabellen.

Das Aufmaß hat anhand von Plänen/Türlisten zu erfolgen. Das Aufmaß ist in Papierfom und elektronisch zu übergeben. Die bevorzugte Schnittstellenkonfiguration ist dabei das Format DA 11 oder Excellisten.
Aufmaße sind in Positionsreihenfolge und positionsweise kumulativ zu erfassen.

Zu jedem Einzelaufmaß ist ein Aufmaßdeckblatt zu erstellen, auf dem die Positionsmenge Soll gesamt, Positionsmenge Ist gesamt und der Positionsmengenzuwachs zum jeweiligen Aufmaß ablesbar gelistet ist.

## 3. Zusätzlich Technische Vertragsbedingungen (ZTV) für Metallbauarbeiten Stahltüren
3. Zusätzlich Technische Vertragsbedingungen (ZTV) für Metallbauarbeiten Stahltüren

3.1. Art und Umfang der Leistung

Gegenstand dieser Ausschreibung sind Leistungen gemäß VOB/C ATV DIN 18360 Metallbauarbeiten Stahltüren, sowie die projektspezifischen Leistungen gemäß Beschreibung der Baumaßnahme. Alle Kosten, die durch Leistungsdefinitionen dieser ZTV entstehen, sind vom Bieter in die Einheitspreise des Angebotes einzurechnen.
Die beschriebenen Arbeiten verstehen sich, sofern nicht anders angegeben, einschl. aller erforderlichen Materiallieferungen frei Verwendungsstelle sowie aller Vor- und Nebenarbeiten,
Mehraufwendungen bei zeitlich getrennten Arbeitsgängen bzw. Arbeitsunterbrechungen, die zu den betreffenden Arbeiten gehören und ohne die eine fachgerechte Fertigstellung der Arbeiten nicht möglich ist.

Die Leistung umfasst die Montage aller Stahlinnentüren, sowie des Brandschutztores im Kinderrestaurant.
  In die Preise sind ausserdem das Herstellen, Liefern, Abladen, der Transport zum Einbauort, das Versetzen der einzelnen Teile, die Lieferung und Montage der Beschläge, Zubehör und das Befestigungsmaterial, sowie das vollständige Einstellen nach Beschreibung mit einzukalkulieren.

3.2. Nebenangebote

Nebenangebote werden zugelassen.

3.3. Qualifikation AN

Die fachliche und wirtschaftliche Qualifikation des Bieters ist durch Präqualifikationsnachweis gemäß Angabe unter Punkt 3. im Angebotsschreiben (KFB V 3) oder durch Eigenerklärung zur Eignung (KFB V 7) nachzuweisen. Subunternehmer sind bei Angebotsabgabe zu benennen (KFB VE 5 EU, Eignungsleihe).

3.4. Unterlagen für Behörden, öffentl. Stellen sowie Versorgungsunternehmen

Die für die Baugenehmigungsbehörde, für andere öffentliche Stellen und Versorgungsunternehmen erforderlichen Unterlagen stellt der AN für seinen Leistungsbereich rechtzeitig auf und holt etwa erforderliche Genehmigungen im Einvernehmen mit dem AG ein.
Dafür anfallende Kosten sind mit den Angebotspreisen abgegolten. Entstehen dem AG Kosten durch Verzögerungen, fehlerhafte oder mangelhafte Unterlagen, die zusätzliche Untersuchungen oder Prüfungen erfordern, so trägt der AN die entstehenden Kosten.

3.5. Anzeigen gegenüber Behörden und Versorgern

Die Baubeginnsanzeige erfolgt durch den AG eine Woche vor Beginn der Arbeiten.
Die Abmeldung und Abtrennung der Medien/Sparten erfolgt ebenfalls durch den AG. Der AN erhält vor Baubeginn hierzu eine schriftliche Bestätigung.

3.6. Baubegleitende Beprobungen

Die Beprobung und Analytik von Bausubstanz- und Bodenproben erfolgen ausschließlich durch die Fachbauleitung des AG. Geeignetes Gerät zur Beprobung ist durch den AN ohne gesonderte Vergütung bereitzustellen. Es gilt ausschließlich die von der AG-Bauleitung vorgelegte Deklarationsanalytik.

3.7. Entsorgung und Verwertung
vgl. BVB, KFB V9, Punkt 10.13 und ergänzend KFB VE 15

Es sind sämtlich anfallende Abfälle gemäß der Baustellenabfallentsorgungssatzung der LH München zu trennen und den jeweiligen Entsorgungsstellen zuzuführen.

Für die gesetzlichen, insbesondere die abfallrechtlichen Bestimmungen besteht eine elektronische Nachweis- und Dokumentationspflicht. Der AN stellt sicher, dass er bzw. von ihm beauftragte Spediteure für die Aufstellung, Vorhaltung sowie den Transport von Containern, Lieferungen, etc., über die notwendigen behördlichen Genehmigungen verfügen und gesetzliche Auflagen eingehalten werden und diese dem AG gegenüber nachgewiesen werden.

3.8. Toleranzen

Für diesen Leistungsbereich gilt DIN 18201 und DIN 18202, für vorgefertigte Teile DIN 18203-2.
Toleranzen werden nach DIN 18202, aktuelle Fassung bewertet.
Grenzmaße Tabelle 1
Winkeltoleranzen Tabelle 2
Ebenheitstoleranzen Tabelle 3, hier jeweils erhöhte Anforderungen gem. Zeile 4 und 7.

Stellt der AN im Rahmen der Ausführung seiner Leistungen hiervon abweichende Toleranzen fest, so ist der AG hierüber inkl. der daraus resultierenden Konsequenzen unverzüglich schriftlich zu informieren.
Höhere Anforderungen werden in gesonderten Leistungspositionen vergütet.

3.9. Baumaße

Das Aufmass ist vom AN grundsätzlich eigenverantwortlich am Bau zu nehmen.
Fordert der AG, dass die Konstruktionen schon zu einem Zeitpunkt zur Montage bereitstehen müssen, der ein vorheriges Aufmass unmöglich macht, so sind unter Berücksichtigung der Bautoleranzen nach DIN die Fertigungsmaße mit dem AG zu vereinbaren.

3.10. Ausführung

  Alle angegebenen Maße sind Rohbaumaße.
  Vom AN ist eigenverantwortlich der Meterriss des Rohbauunternehmers zu überprüfen.

  Alle Türöffnungen sind vor Ort aufzumessen.

  Die Türdichtgummis und die Zargenstöpsel sind farblich abgestimmt auf
  die jeweils gewählte Ausführung anzubieten.

  Die Türen sind mit Schlössern für Profilzylinderschließung anzubieten.
  Die Beschlägegarnituren sind in eigenen Positionen ausgeworfen.

  Das Dornmaß aller Türen beträgt 65 mm, wenn in der Position nichts
  anderes angegeben ist.

  Vor der Bestellung bzw. Fertigung der Türen hat der Unternehmer
  eigenverantwortlich sämtliche Positionen vor Ort aufzumessen und zu
  überprüfen und rechtzeitig auf erforderliche Rohbaukorrekturmaßnahmen
  hinzuweisen. Die Aufschlagsrichtungen sind gem. den Ausführungsplänen und den Türlisten
  durchzuführen.

  3.11.  Verbindungsmittel

        - In galvanisch verzinkter, chromatierter Ausführung für folgende
  Funktionen: für Befestigungen innen ohne besondere Korrosionsanforderungen.

        - In Aluminium eloxiert oder chromatiert für statisch untergeordnete Befestigungen innen und außen.

        - In Edelstahl nach DIN 17440, Werkstoff 1.4571 bzw. 1.4401, für Befestigungen im Witterungsbereich auch bei wassergeschütztem Einbau.

  Die Dimensionierung, Art und Anzahl der Verbindungsmittel sind entsprechend der Herstellervorgaben bzw. entsprechend der Zulassung auszuführen und in die EP einzurechnen.

  3.12. Oberflächenbehandlung und Korrosionsschutz

  Der AN übernimmt die Oberflächenbehandlung sämtlicher Stahltüren.
  Die geforderten Oberflächen sind wie folgt:
        - verzinkt und grundiert für bauseitigen Anschtrich
        - verzinkt und pulverbeschichtet in RAL-Farbton nach Wahl der Architekten.

  Bei mechan. Beschädigung ist der Untergrund je nach Verrostungsgrad mit einer Drahtbürste
  oder einer rotierenden Drahtbürste vorzubehandeln und mit den Grundanstrichen wie vor auszubessern.
  Hohlräume in Rundrohren etc. sind dichtzuschweißen.
  Der o.g. Korrosionsschutz ist in die EP einzukalkulieren.

3.13. Anschlüsse, Fugen

Die Anschlüsse an den Baukörper müssen den bauphysikalischen Anforderungen an Wärme-, Schall- und Brandschutz sowie Fugenbewegungen entsprechen (s. ff).

3.14. Wartung und Pflege

Vom AN sind alle von ihm gelieferten Produkte, die zur Sicherstellung einer dauerhaften Funktionstüchtigkeit und Lebensdauer einer regelmäßigen Wartung bedürfen, Benutzerinformationen für den AG zu erstellen, die aus Produktinformation, Bedienungsanleitung und Wartungsanleitung bestehen müssen. Insbesondere müssen die Benutzerinformationen Angaben zu folgenden Themen beinhalten:

- Produktinformationen
- Bedienungsanleitung (Angaben zu bestimmungsgemäßer Verwendung und Fehlgebrauch)
- Wartungsanleitung
- Reinigung und Pflege
- Instandhaltung

Die Benutzerinformationen sind dem AG in schriftlicher und digitaler Form nach Abschluss der vertraglichen Leistungen zu übergeben.

3.15. Blitzschutz

Vor Ausführung der Arbeiten ist eine Abstimmung mit der beauftragten Blitzschutzfirma bezüglich Blitzschutzverbindungen sowie der Art und Anzahl der Anschlusspunkte an den Übergabestellen durch den AN herbeizuführen.

## 4. Schnittstelle zu den Gewerken Elektro und HLS
4. Schnittstelle zu den Gewerken Elektro und HLS

  Auf den zeitlichen Ablauf der Bauausführung wird besonders verwiesen. Die Montagearbeiten sind mit anderen Baugewerken abzustimmen. Grundsätzlich werden die Stahltüren nach dem Stellen der  Trockenbauwände, nach den Innenputzarbeiten und nach dem Aufbringen des Estrichs ausgeführt.

Einzelne Türen werden mit einem Zugangskontrollsystem versehen. Dieses besteht je nach Anforderung aus folgenden Komponenten:

1. Fluchttürsteuerterminal - Leistung AN,
2. Elektro-Fluchttüröffner (Ruhestrom) - Leistung AN,
3. Elektrotüröffner (Arbeitsstrom) - Leistung AN,
4. Chipleser  - bauseits,
5. Freigabetaster  - bauseits,
6. Schlüsselschalter  - bauseits,
7. Fingerprintleser  - bauseits,.

Die funktionsgerechte Verkabelung und der Anschluss der Komponenten 1-3 mit den bauseitigen Komponenten 4-7 ist vom AN durchzuführen und in die Einheitspreise einzurechnen.

Die Montagearbeiten sind grundsätzlich mit dem Gewerk Elektro abzustimmen und zu koordinieren.

Welche Komponenten zur Ausführung kommen, wird in der jeweiligen Türposition aufgeführt.

## 5. Angebotsunterlagen und Angebotspläne AG
Angebotsunterlagen und Angebotspläne

Übersicht der Anlagen zum Leistungsverzeichnis

A 1 Straßenkarte  A4, unmaßstäblich (2 Seiten)
A 2 Luftbilder  A4, unmaßstäblich (2 Seiten)
A 3 entfällt
A 4 Freiflächengestaltungsplan (Baugenehmigung)A3, unmaßstäblich
A 5 Baumbestandsplan und Schutzbereiche (Baugenehmigung)A3, unmaßstäblich
A 6 BZP Terminrahmenplan V1.13  A3, unmaßstäblich (2 Seiten)
A 7 Ansichten Neubau Ost-West und BestandsgebäudeA3, unmaßstäblich (2 Seiten)
A 8 Grundrisse Neubau UG bis 2.OG, A0, M1:50 (4 Pläne)
A 9 Grundrisse Villa E Umbauplanung UG bis 1.OGA1, M1:50 (3 Pläne)
A 10 Schnitte A, B, H, K Neubau A+BA1, M1:50 (4 Pläne)
A 11 Schnitte A und C Villa E  A1, M1:50 (2 Pläne)
A 12 Ansichten SW/SO und NO/NW Villa EA1, M1:50 (2 Pläne)

Übersicht der Anlagen zum Leitungsverzeichnis

LV mit Deckblatt, Vorbemerkungen und Leistungspositionen als GAEB-Datei

## FEL_G19 Metallbauarbeiten Stahltüren
Datum: 04.03.2026

### 19 Metallbauarbeiten Stahltüren

#### 19.1 Baustelleneinrichtung, Stundenlohnarbeiten

##### 19.1.1 Baustelleneinrichtung

**19.1.1.1 Baustelleneinrichtung**
Baustelle für die eigenen Leistungen aufbauen, über die gesamte Bauzeit vorhalten sowie Beräumung der Baustelle inkl. Wiederherstellung des Geländes.

Bauseits werden neben dem Fassadengerüst mit Schutzeinrichtungen vom AN Rohbau gemäß beiliegendem BE-Plan folgende Einrichtungen vorgehalten:

- BE-Zufahrt mit behördlicher Genehmigung
- Einfriedung mit Bauzäunen und -tore
- Errichtung Sanitärcontainer zur Mitbenutzung
- Errichtung Baustrom- und Bauwasserverteilung zur Mitbenutzung

Eine temporäre Lagerung der Baustoffe auf dem Baufeld bzw. im Neubau selbst sowie ein Standort für Zwischenlager Fenster oder Bauteile PRF sind immer mit dem AG / der Bauleitung abzustimmen.

In den Pauschalpreis einzurechnende Leistungen sind:
- Herrichten und Beseitigen erforderlicher Lager- und Arbeitsplätze
- Herrichten und Beseitigen Versorgungsleitungen zur Verwendungsstelle
- zusätzliche Hebezeuge inkl. Einsatzzeiten
- Absperrungen von Gefahrzonen
- Baubeleuchtungen für eigene Arbeiten bei Dunkelheit
- Schutzmaßnahmen gemäß UVV, ASR, AStV, Vorgaben SiGeKo
- Schutzmaßnahmen gegen Witterungseinflüsse wie Nässe, Frost, Schnee etc.
- Kontrolle aller eigenen Sicherungsmaßnahmen

Die Anmietung weiterer öffentlicher bzw. privater Flächen für die Durchführung eigener Leistungen sind vom AN direkt mit den zuständigen Eigentümern, der zuständigen Stelle oder Behörden abzustimmen, zu vereinbaren und abzuwickeln.

Grundvorhaltung 4 Wochen
Menge: 1,000 psch

**19.1.1.2 Zusätzliche Vorhaltung Baustelleneinrichtung**
Vorhalten und Betreiben der vorbeschriebenen Baustelleneinrichtung über die Grundvorhaltung von 4 Wochen hinaus.
Menge: 4,000 stwo

##### 19.1.2 Stundenlohnarbeiten

*Hinweis: Stundenlohnarbeiten*
Stundenlohnarbeiten

Ergänzend zu Paragraph 15 VOB/B wird vereinbart:
Nachfolgende Stundenlohnarbeiten werden nur nach Erteilung besonderer schriftlicher Aufträge ausgeführt und vergütet. Die Abrechnung erfolgt nach Verrechnungssätzen gegen Nachweis der tatsächlichen geleisteten Stunden und des Materialverbrauches.

Die Stundenverrechnungssätze enthalten:
- den tatsächlichen Lohn
- die Zuschläge für
- Gemeinkosten
- Sozialkassenbeiträge
- Winterbauumlage sowie
- Lohn- bzw. Gehaltsnebenkosten

Nicht enthalten sind:
- die Zuschläge für
- Überstunden
- Nacht-, Sonntags- und Feiertagsarbeit

Für Stundenlohnarbeiten und Materiallieferungen gegen Nachweis sind Wege und Transportkosten mit einzukalkulieren.

**19.1.2.3 Vorarbeiter**
Stundenlohnarbeiten Vorarbeiter für zusätzlich geforderte Arbeiten
Menge: 10,000 h

**19.1.2.4 Facharbeiter**
Stundenlohnarbeiten Facharbeiter für zusätzlich geforderte Arbeiten
Menge: 20,000 h

**19.1.2.5 Helfer**
Stundenlohnarbeiten Helfer für zusätzlich geforderte Arbeiten
Menge: 20,000 h

#### 19.2 Metallbauarbeiten Stahltüren Bauteil A Kindergarten

##### 19.2.1 Planung und Vorbereitung

**19.2.1.1 Werkstatt- und Montageplanung Bauteil A**
Anfertigen einer Werkstatt- und Montageplanung für die Mtallbauarbeiten Stahltüren auf Grundlage der Werkplanung Architekten und aller nachfolgend beschriebenen Leistungen für das Bauteil A Kindergarten.

In der Planung und Dokumentation sind enthalten:
- örtliches Aufmaß
- Montageablaufplan
- Erstellung einer Türliste
- Angaben ausgewählter Produkte des AN
- Nachweise und Zulassungen verwendeter Materialien
- Erstellung Werkstattdetails auf Basis Werkplanung Architekten
- Anpassung Regeldetails Architekten
- Übergabe Wartungsunterlagen
Menge: 1,000 psch

##### 19.2.2 Metallbauarbeiten Stahltüren

**19.2.2.2 T30-1 (RS) Stahl-Feuerschutztür, 1010 x 2135 mm**
*** Bezugsbeschreibung
T30-1 (RS) Stahl-Feuerschutztür, 1010 x 2135 mm

Liefern und Einbauen einschl. Vergießen

1-flügliges, feuerhemmendes, einbaufertiges Element.
Geprüft und bauaufsichtlich zugelassen.
Verwendbar als Innen- und Außentür
Wärmedurchgangskoeffizient nach DIN EN ISO 13241-1 Anhang B EN 12428 1,3 W/(m²·K)

Mit Umweltproduktdeklaration (EPD*) nach ISO14025 und prEN15804 *ift Rosenheim EPD-MT-0.1.1

Zulassungs-Nr. DIBT: Z-6.20-2203

DIN R / DIN L
Rohbauöffnung (BxH):1010 x 2130 mm (ab FFB)
Wandstärke:.  20/25 cm

Türblatt:
65 mm dicke, doppelwandige, vollflächig verklebte Verbundkonstruktion aus verzinktem Material mit planebener Oberfläche, Dünnfalz, 3-seitig gefälzt
Stahlsicherungsbolzen im Falzbereich gemäß zulassungstechnischer Anforderung.
Oberfläche verzinkt und grundiert

Zarge:
Systemeckzarge 2,0 mm dick, mit 3-seitiger EPDM-Dichtung,
Oberfläche verzinkt und grundiert,
Diagonalbefestigung in Stb.-Wände unverputzt bzw. MW-Wände verputzt
Bodeneinstand : 0 mm

Bänder: dreiteilig, 1 Federband mit Kugellager, 1 Konstruktionsband mit Kugellager

Schloss: Einsteckschloss mit Wechsel DIN 18250 Klasse 5, mit Profilzylinder-Lochung, Dornmaß 65, DIN links oder DIN rechts

Drückergarnitur: eigene Position
Bodendichtung: eigene Position
Bodenschiene: eigene Position
OTS:  eigene Position

Leitfabrikat: Hörmann Stahl-Feuerschutztür
  H3 OD, 30-1 FSA

angeb. Fabrikat: '.............................'

Fehlt ein Eintrag, kommt das ausgeschriebene Erzeugnis zum Einsatz. Gleichwertige Produkte sind zugelassen.  Der Nachweis der Gleichwertigkeit ist zu erbringen.
Menge: 5,000 St
DIN276 2008: 344

**19.2.2.3 T30-1 (RS) Stahl-Feuerschutztür, 1135 x 2135 mm, Zutrittskontrollsystem**
*** wie Position 19.2.2.2
Rohbauöffnung (BxH):1135 x 2135 mm (ab FFB)
Wandstärke:  20/25 cm

Diese Tür wird mit einem Zugangskontrollsystem versehen. Dieses besteht aus folgenden Komponenten:

- Panikschloss:  eigene Position
- Elektrotüröffner:  eigene Position
- Chipleser Bandgegenseite: bauseits an der Wand

Die Komponenten sind gem. Zulassung in die Zarge und Türblatt zu integrieren. Dies ist in die die Einheitspreise einzurechnen.

Die funktionsgerechte Verkabelung und Anschluss der
o.g Komponenten mit den bauseitigen Komponenten ist vom AN durchzuführen und in die Einheitspreise einzurechnen.
Menge: 1,000 St
DIN276 2008: 344

**19.2.2.4 Zulage für Panikschloss PZ Wechselfunktion E**
Zulage zu den Vorpositionen für
Panikschloss mit Wechselfunktion E
mit Profilzylinder-Lochung, Dornmaß 65,
DIN links oder DIN rechts
zugelassen für Brand- und Rauchschutztüren
Euro-Profilzylinder, DIN 18251-1 Klasse 4, Drückernuss 9 mm, Entfernung 72 mm
Flachstulp abgerundet aus Edelstahl

Leitfabrikat: Assa Abloy effeff  Panikeinsteckschloss N1212

angeb. Fabrikat: '.............................'

Fehlt ein Eintrag, kommt das ausgeschriebene Erzeugnis zum Einsatz. Gleichwertige Produkte sind zugelassen.  Der Nachweis der Gleichwertigkeit ist zu erbringen.
Menge: 1,000 St
DIN276 2008: 344

**19.2.2.5 Elektrotüröffner für Brand- und Rauchschutztüren (Arbeitsstrom)**
Elektrotüröffner zugelassen für Brand- und Rauchschutztüren in Arbeitsstromausführung; Freigabe mit bauseitigem Chipleser auf Bandgegenseite, die Anschlüsse hierfür sind vorzuhalten

mit Rückmeldekontakt als potentialfreier Wechselkontakt, Schaltleistung  24 V / 1 A und integrierte Suppressordiode,
Radiusfalle 4 mm verstellbar
12 bis 24 Volt Spannungsbereich bei AC und DC Betrieb
umsteckbarer Anschlussblock
dauerstromfest über gesamten Spannungsbereich
universal (DR/DL/waagerecht) montierbar
Vorlastmodus 400N / 800N einstellbar
Leitfabrikat: Assa Abloy  effeff 143R

angeb. Fabrikat: '.............................'

Fehlt ein Eintrag, kommt das ausgeschriebene Erzeugnis zum Einsatz. Gleichwertige Produkte sind zugelassen.  Der Nachweis der Gleichwertigkeit ist zu erbringen.
Menge: 1,000 St
DIN276 2008: 344

**19.2.2.6 Absenkbare Bodendichtung bis 1135 mm**
Absenkbare Bodendichtung für Rauchschutztüren
passend zum System

für Türblattbreite bis 1135 mm

Liefern und Montieren
Menge: 2,000 St
DIN276 2008: 344

**19.2.2.7 Gleitschienenschließer für 1-flg. Türen, Türblattbreite bis 1.100 mm**
Gleitschienenschließer für 1-flg. Türen, Türblattbreite bis 1.100 mm

EN 1-4 maximale Türblattbreite 1.100 mm, Schließkraft stufenlos einstellbar
Zugelassen für Feuer- und Rauchschutztüren gemäß DIN EN 1154
Asymmetrische Getriebegeometrie für sicheres Schließen und hohen Bedienkomfort mit abfallendem Öffnungsmoment.

Erfüllt die Vorgaben für barrierefreies Bauen gem. DIN 18040

Aluminium-Designkörper mit umlaufender Abdeckung, Vandalismus sichere Klipptechnik zum Schutz der Einstellungen des Türschließers
Integrierte, nicht sichtbare Montageplatte, Flachform-Türschließer mit 41 mm Gesamttiefe.
Schließgeschwindigkeit und Endschlag seitlich stufenlos fein justierbar.
Öffnungsdämpfung permanent ab 70 Grad
Gleitschiene H, höhenverstellbar +/- 3mm, bündig abschließend mit Schließkörper, geringe Aufbauhöhe von 21 mm; farblich abgestimmte Endkappen, keine sichtbaren Schrauben, Öffnungswinkel max. 180 Grad.
Normal-Montage Band- oder Bandgegenseite statt Federband
Abmessungen TS: (BxHxT) 243x56x41 mm
Abmessungen Gleitschiene B: (BxHxT) 459x21x31 mm
Oberfläche: Türschließer, Gleitschiene, Hebelarm und Abdeckung in RAL 9006

komplett mit allen Zubehörteilen liefern und an Türen der Vorpositionen montieren

Leitfabrikat: ECO TS-41 GS-H

angeb. Fabrikat: '.............................'

Fehlt ein Eintrag, kommt das ausgeschriebene Erzeugnis zum Einsatz. Gleichwertige Produkte sind zugelassen. Der Nachweis der Gleichwertigkeit ist zu erbringen.
Menge: 2,000 St
DIN276 2008: 344

**19.2.2.8 Gleitschienenschließer für 1-flg. Türen, Türblattbreite bis 1.400 mm**
Gleitschienenschließer für 1-flg. Türen, Türblattbreite bis 1.400 mm
EN 3-6 maximale Türblattbreite 1.400 mm, Schließkraft stufenlos einstellbar,
Zugelassen für Feuer- und Rauchschutztüren gemäß DIN EN 1154
Asymmetrische Getriebegeometrie für sicheres Schließen und hohen Bedienkomfort mit abfallendem Öffnungsmoment.

Erfüllt die Vorgaben für barrierefreies Bauen gem. DIN 18040 bis EN 4 (≤ 1.100 mm).

Aluminium-Designkörper mit umlaufender Abdeckung, Vandalismus sichere Klipptechnik zum Schutz der Einstellungen des Türschließers

Integrierte, nicht sichtbare Montageplatte, Flachform-Türschließer mit 49 mm Gesamttiefe.
Schließgeschwindigkeit, Öffnungsdämpfung, Schließverzögerung und Endschlag stufenlos fein justierbar
Gleitschiene H, höhenverstellbar +/- 3mm, bündig abschließend mit Schließkörper, geringe Aufbauhöhe von 21 mm; farblich abgestimmte Endkappen, keine sichtbaren Schrauben, Öffnungswinkel max. 180 Grad.
Normal-Montage Bandseite statt Federband

Abmessungen TS: (BxHxT) 243x56x41 mm
Abmessungen Gleitschiene B: (BxHxT) 459x21x31 mm
Oberfläche: Türschließer, Gleitschiene, Hebelarm und Abdeckung in RAL 9006

komplett mit allen Zubehörteilen liefern und an Türen der Vorpositionen montieren

Leitfabrikat: ECO TS-61 GS-H

angeb. Fabrikat: '.............................'

Fehlt ein Eintrag, kommt das ausgeschriebene Erzeugnis zum Einsatz. Gleichwertige Produkte sind zugelassen. Der Nachweis der Gleichwertigkeit ist zu erbringen.
Menge: 1,000 St
DIN276 2008: 344

**19.2.2.9 Zulage für Öffnungsbegrenzer OTS**
*** Bedarfsposition mit GB
Zulage zu den Vorpositionen für Öffnungsbegrenzer mit erhöhtem Dämpfungskomfort (max. Öffnungswinkel 130 Grad)

Leitfabrikat: ECO ÖB-GS-H-III

angeb. Fabrikat: '.............................'

Fehlt ein Eintrag, kommt das ausgeschriebene Erzeugnis zum Einsatz. Gleichwertige Produkte sind zugelassen. Der Nachweis der Gleichwertigkeit ist zu erbringen.
Menge: 1,000 St
DIN276 2008: 344

**19.2.2.10 Türdrückergarnituren Drücker-Drücker in Aluminium**
*** Bezugsbeschreibung
Türdrückergarnituren Drücker-Drücker in Aluminium

komplettes Set: 2x Drücker, 2x Drückerrosetten rund und
2x Schlüsselrosetten mit Lochung für Profilzylinder
liefern und montieren

Verschraubung verdeckt, durchgehend, wechselseitig, Mehrzweckschrauben,
Rückholfedern rechts/links verwendbar, wartungsfreie Gleitlager

Leitfabrikat: Hoppe Paris

angeb. Fabrikat: '.............................'

Fehlt ein Eintrag, kommt das ausgeschriebene Erzeugnis zum Einsatz. Gleichwertige Produkte sind zugelassen. Der Nachweis der Gleichwertigkeit ist zu erbringen.
Menge: 1,000 St
DIN276 2008: 344

**19.2.2.11 Zulage Drücker-Drücker in Edelstahl**
*** Bedarfsposition mit GB
Zulage für Drückergarnitur der Vorposition für die Ausführung in Edelstahl

nur Angabe vom Mehrpreis pro Drückergarnitur
Menge: 1,000 St
DIN276 2008: 344

**19.2.2.12 Türdrückergarnituren Drücker-Drücker, Feuerschutz in Aluminium**
*** wie Position 19.2.2.10
Türdrückergarnituren Drücker-Drücker
zugelassen für Feuer- und Rauchschutztüren
in Aluminium

komplettes Set: 2x Drücker, 2x Drückerrosetten rund und
2x Schlüsselrosetten mit Lochung für Profilzylinder
liefern und montieren

Verschraubung verdeckt, durchgehend, wechselseitig, Mehrzweckschrauben,
Rückholfedern rechts/links verwendbar, wartungsfreie Gleitlager

Leitfabrikat: Hoppe Paris FS

angeb. Fabrikat: '.............................'

Fehlt ein Eintrag, kommt das ausgeschriebene Erzeugnis zum Einsatz. Gleichwertige Produkte sind zugelassen. Der Nachweis der Gleichwertigkeit ist zu erbringen.
Menge: 1,000 St
DIN276 2008: 344

**19.2.2.13 Zulage Drücker-Drücker, Feuerschutz in Edelstahl**
*** Bedarfsposition mit GB
Zulage für Drückergarnitur der Vorposition für die Ausführung in Edelstahl

nur Angabe vom Mehrpreis pro Drückergarnitur
Menge: 1,000 St
DIN276 2008: 344

**19.2.2.14 Türdrückergarnituren Drücker-Knauf in Aluminium**
*** wie Position 19.2.2.10
komplettes Set: 1x Drücker,1x Knauf,
2x Drückerrosetten rund und
2x Schlüsselrosetten mit Lochung für Profilzylinder
in Aluminium

Leitfabrikat: Hoppe Paris

angeb. Fabrikat: '.............................'

Fehlt ein Eintrag, kommt das ausgeschriebene Erzeugnis zum Einsatz. Gleichwertige Produkte sind zugelassen. Der Nachweis der Gleichwertigkeit ist zu erbringen.
Menge: 2,000 St
DIN276 2008: 344

**19.2.2.15 Zulage Drücker-Knauf in Edelstahl**
*** Bedarfsposition mit GB
Zulage für Drückergarnitur der Vorposition für die Ausführung in Edelstahl

nur Angabe vom Mehrpreis pro Drückergarnitur
Menge: 2,000 St
DIN276 2008: 344

**19.2.2.16 Türdrückergarnituren Drücker-Knauf, Feuerschutz in Aluminium**
*** wie Position 19.2.2.12
Türdrückergarnituren Drücker-Knauf
zugelassen für Feuer- und Rauchschutztüren
in Aluminium

komplettes Set: 1x Drücker,1x Knauf,
2x Drückerrosetten rund und
2x Schlüsselrosetten mit Lochung für Profilzylinder
in Aluminium

Leitfabrikat: Hoppe Paris FS

angeb. Fabrikat: '.............................'

Fehlt ein Eintrag, kommt das ausgeschriebene Erzeugnis zum Einsatz. Gleichwertige Produkte sind zugelassen. Der Nachweis der Gleichwertigkeit ist zu erbringen.
Menge: 2,000 St
DIN276 2008: 344

**19.2.2.17 Zulage Drücker-Knauf, Feuerschutz in Edelstahl**
*** Bedarfsposition mit GB
Zulage für Drückergarnitur der Vorposition für die Ausführung in Edelstahl

nur Angabe vom Mehrpreis pro Drückergarnitur
Menge: 2,000 St
DIN276 2008: 344

**19.2.2.18 Wandtürstopper, Edelstahl, ca. 82 mm**
Wandtürstopper, aus Edelstahl Rostfrei 1.4301. Oberfläche matt gebürstet. Inkl. Befestigungsmaterial.
l= ca. 82 mm

Leitfabrikat: Eco Schulte Wandstopper WS 82

angeb. Fabrikat: '.............................'

Fehlt ein Eintrag, kommt das ausgeschriebene Erzeugnis zum Einsatz. Gleichwertige Produkte sind zugelassen. Der Nachweis der Gleichwertigkeit ist zu erbringen.
Menge: 1,000 St
DIN276 2008: 344

**19.2.2.19 Wandtürpuffer, selbstklebend**
Wandtürpuffer, selbstklebend,
aus Kunststoff, Ø ca.40 mm,  weiß
Menge: 6,000 St
DIN276 2008: 344

**19.2.2.20 Kosten für die jährliche Wartung und Pflege (Türen)**
Kosten für die jährliche Wartung und Pflege
der vorbeschriebenen Türelemente

Der Angebotspreis hat sämtliche im Rahmen der Inspektions- und Wartungsarbeiten anfallenden Klein-, Reinigungs- und Schmiermaterialien zu enthalten.

Folgende Punkte gehören zum Leistungsumfang:
  Dichtungen auf Beschädigungen überprüfen,
  Unteren Türabschluss kontrollieren und
  auf Funktion prüfen,
  Türbänder warten und einstellen,
  Schloss, Drücker, Türgriff warten und prüfen,
  Türschließer und Feststellanlagen
  warten und einstellen,
  Gesamtfunktion der Tür prüfen,
  Prüfbuch und Protokoll erstellen.

An- und Abfahrt sind im Angebotspreis zu berücksichtigen.

Auszutauschende Beschläge (wie Schlösser, Bänder, Türschließer usw.) der Türen werden im Bedarfsfall gesondert abgerechnet.
Menge: 5,000 Jr

#### 19.3 Metallbauarbeiten Stahltüren Bauteil B Schule

##### 19.3.1 Planung und Vorbereitung

**19.3.1.1 Werkstatt- und Montageplanung Bauteil B**
Anfertigen einer Werkstatt- und Montageplanung für die Mtallbauarbeiten Stahltüren auf Grundlage der Werkplanung Architekten und aller nachfolgend beschriebenen Leistungen für das Bauteil B Schule.

In der Planung und Dokumentation sind enthalten:
- örtliches Aufmaß
- Montageablaufplan
- Erstellung einer Türliste
- Angaben ausgewählter Produkte des AN
- Nachweise und Zulassungen verwendeter Materialien
- Erstellung Werkstattdetails auf Basis Werkplanung Architekten
- Anpassung Regeldetails Architekten
- Übergabe Wartungsunterlagen
Menge: 1,000 psch

##### 19.3.2 Metallbauarbeiten Stahltüren

**19.3.2.2 Feuerschutz-Schiebetor FST 90-2, 2400 x 2135 mm**
Feuerschutz-Schiebetor FST 90-2, 2400 x 2135 mm

2-flügliges, selbstschließendes Feuer- und Rauchschutzschiebetor in Paneelbauweise mit verdeckter Verbindung mittels Gewindestangen. Offenhaltung über Haftmagnet. Schließgeschwindigkeit stufenlos über integrierten Laufregler einstellbar (0,08 bis 0,2 m/s). Integrierte Bodenführungsrolle.

Mit Umweltproduktdeklaration (EPD*) nach ISO14025 und prEN15804 *ift Rosenheim EPD-FTO-0.7

CE Kennzeichnung nach 13241-1 in Verbindung mit EN 16034 Klassifizierung EI290

CO2-neutral durch Reduktion und Kompensation.

Mit nachweisbarem Product Carbon Footprint Scope 1-3 nach Greenhouse Gas Protocol.

Rohbauöffnung (BxH):2400 x 2130 mm (ab FFB)
Flügelaufteilung: ca. Breite Teilung Links :  1200 mm / Breite Teilung Rechts 1200 mm
Wandstärke:. 20/25 cm
Bautiefe: 72 mm
Blechstärke: ca. 1,0 mm.
Torblattgewicht: 50 kg/m²

Das gewünschte Oberflächenmaterial ist in den wählbaren Merkmalen auszuwählen.

Keilförmige, labyrinthartige Steckverbindung der Elemente, mit V-Nut am Elementstoß. Ohne sichtbare Schraubverbindung und ohne Verbindungsschienen.

Beschlag:
Laufschiene mit asymmetrischer Laufschienengeometrie für präzise Torblattführung.
Aufhängekonsolen, je Paneel kugelgelagerte Laufrollenpaare.
Untere Führungsrolle auf Anschlagseite am Labyrinthprofil.

Beschläge:
2x Handgriffe
2x Muschelgriffe in Edelstahl.
Hakenfallenschloss 120 mm Dornmaß, Profilzylinder-gelocht
Torblätter selbstschließend durch Schließgewichte.
Hydraulische Laufregler sorgen für konstante Schließgeschwindigkeit.

Ausstattung:
2x Rauchmelder als Deckenrauchmelder
1x Rauchmelder als Sturzmelder
1x  Netzgleichrichter
1x Feststellanlagenzentrale FSA-Basis
2x Haftmagnet IP 65 24 V, 1,5 W, 62 mA
1x Drucktaster "Tor schließen" Aufputz IP 65, 230 V AC

Oberfläche:
Verzinkt und pulverbeschichtet in Farbton weiß nach Standardfarbkarte

Liefern und an Stb.-Wände montieren

Leitfabrikat: Hörmann  Feuerschutz-Schiebetor  FST 90-2 OD
angeb. Fabrikat: '.............................'

Fehlt ein Eintrag, kommt das ausgeschriebene Erzeugnis zum Einsatz. Gleichwertige Produkte sind zugelassen. Der Nachweis der Gleichwertigkeit ist zu erbringen.
Menge: 1,000 St
DIN276 2008: 344

**19.3.2.3 T90-1 (RS) Stahl-Feuerschutztür, 1135 x 2135 mm**
*** Bezugsbeschreibung
T90-1 (RS) Stahl-Feuerschutztür,1135 x 2135 mm

Liefern und Einbauen einschl. Vergießen

1-flügliges, feuerbeständiges, einbaufertiges Element.
Verwendbar als Innen- und Außentür.
CO2-neutral durch Reduktion und Kompensation.
Mit nachweisbarem Product Carbon Footprint Scope 1-3 nach Greenhouse Gas Protocol.

Zulassungs-Nr. DIBT: Z-6.20-2234

DIN R / DIN L
Rohbauöffnung (BxH):1135 x 2130 mm (ab FFB)
Wandstärke:.  20/25 cm

Türblatt:
65 mm dicke, doppelwandige, vollflächig verklebte Verbundkonstruktion aus verzinktem Material mit planebener Oberfläche.
Stahl-Sicherungsbolzen im Falzbereich gemäß zulassungstechnischer Anforderung.

Oberfläche verzinkt und grundiert

Zarge:
Systemeckzarge 2,0 mm dick, mit 3-seitiger EPDM-Dichtung,
Oberfläche verzinkt und grundiert,
Diagonalbefestigung in Stb.-Wände unverputzt
Bodeneinstand : 0 mm

Bänder: Dreiteilig, 2 Konstruktionsbänder mit Kugellager.

Schloss: Einsteckschloss mit Wechsel DIN 18250 Klasse 5, mit Profilzylinder-Lochung, Dornmaß 65, DIN links oder DIN rechts

Drückergarnitur: eigene Position
Bodendichtung: eigene Position
Bodenschiene: eigene Position
OTS:  eigene Position

Leitfabrikat: Hörmann Stahl-Feuerschutztür
  H16 OD, 90-1
angeb. Fabrikat: '.............................'

Fehlt ein Eintrag, kommt das ausgeschriebene Erzeugnis zum Einsatz. Gleichwertige Produkte sind zugelassen. Der Nachweis der Gleichwertigkeit ist zu erbringen.
Menge: 1,000 St
DIN276 2008: 344

**19.3.2.4 T90-1 (RS) Stahl-Feuerschutztür, 1135 x 2135 mm, Zutrittskontrollsystem**
*** wie Position 19.3.2.3
Rohbauöffnung (BxH):1135 x 2130 mm (ab FFB)
Wandstärke:  20/25 cm

Diese Tür wird mit einem Zugangskontrollsystem versehen. Dieses besteht aus folgenden Komponenten:

- Elektrotüröffner:  eigene Position
- Chipleser Bandseite: bauseits an der Wand
- Chipleser Bandgegenseite: bauseits an der Wand

Die Komponenten sind gem. Zulassung in die Zarge und Türblatt zu integrieren. Dies ist in die die Einheitspreise einzurechnen.

Die funktionsgerechte Verkabelung und Anschluss der
o.g Komponenten mit den bauseitigen Komponenten ist vom AN durchzuführen und in die Einheitspreise einzurechnen.
Menge: 1,000 St
DIN276 2008: 344

**19.3.2.5 T30-1 (RS) Stahl-Feuerschutztür, 885 x 2135 mm**
*** Bezugsbeschreibung
T30-1 (RS) Stahl-Feuerschutztür, 885 x 2135 mm

Liefern und Einbauen einschl. Vergießen

1-flügliges, feuerhemmendes, einbaufertiges Element.
Geprüft und bauaufsichtlich zugelassen.
Verwendbar als Innen- und Außentür
Wärmedurchgangskoeffizient nach DIN EN ISO 13241-1 Anhang B EN 12428 1,3 W/(m²·K)

Mit Umweltproduktdeklaration (EPD*) nach ISO14025 und prEN15804 *ift Rosenheim EPD-MT-0.1.1

Zulassungs-Nr. DIBT: Z-6.20-2203

DIN R / DIN L
Rohbauöffnung (BxH):885 x 2130 mm (ab FFB)
Wandstärke:.  20/25 cm

Türblatt:
65 mm dicke, doppelwandige, vollflächig verklebte Verbundkonstruktion aus verzinktem Material mit planebener Oberfläche, Dünnfalz, 3-seitig gefälzt
Stahlsicherungsbolzen im Falzbereich gemäß zulassungstechnischer Anforderung.
Oberfläche verzinkt und grundiert

Zarge:
Systemeckzarge 2,0 mm dick, mit 3-seitiger EPDM-Dichtung,
Oberfläche verzinkt und grundiert,
Diagonalbefestigung in Stb.-Wände unverputzt
Bodeneinstand : 0 mm

Bänder: dreiteilig, 1 Federband mit Kugellager, 1 Konstruktionsband mit Kugellager

Schloss: Einsteckschloss mit Wechsel DIN 18250 Klasse 5, mit Profilzylinder-Lochung, Dornmaß 65, DIN links oder DIN rechts

Drückergarnitur: eigene Position
Bodendichtung: eigene Position
Bodenschiene: eigene Position
OTS:  eigene Position

Leitfabrikat: Hörmann Stahl-Feuerschutztür
  H3 OD, 30-1 FSA
angeb. Fabrikat: '.............................'

Fehlt ein Eintrag, kommt das ausgeschriebene Erzeugnis zum Einsatz. Gleichwertige Produkte sind zugelassen. Der Nachweis der Gleichwertigkeit ist zu erbringen.
Menge: 1,000 St
DIN276 2008: 344

**19.3.2.6 T30-1 (RS) Stahl-Feuerschutztür, 885 x 1625 mm**
*** wie Position 19.3.2.5
Rohbauöffnung (BxH):885 x 1625 mm (ab FFB)
Wandstärke:.  20/25 cm
Menge: 1,000 St
DIN276 2008: 344

**19.3.2.7 T30-1 (RS) Stahl-Feuerschutztür, 1010 x 2135 mm**
*** wie Position 19.3.2.5
Rohbauöffnung (BxH):1010 x 2135 mm (ab FFB)
Wandstärke:.  20/25 cm
Menge: 10,000 St
DIN276 2008: 344

**19.3.2.8 T30-1 (RS) Stahl-Feuerschutztür, 1135 x 2135 mm**
*** wie Position 19.3.2.5
Rohbauöffnung (BxH):1135 x 2135 mm (ab FFB)
Wandstärke:.  20/25 cm
Menge: 9,000 St
DIN276 2008: 344

**19.3.2.9 T30-1 (RS) Stahl-Feuerschutztür, 1135 x 2135 mm, Zutrittskontrollsystem**
*** wie Position 19.3.2.5
Rohbauöffnung (BxH):1135 x 2135 mm (ab FFB)
Wandstärke:.  20/25 cm

Diese Tür wird mit einem Zugangskontrollsystem versehen. Dieses besteht aus folgenden Komponenten:

- Panikschloss:  eigene Position
- Elektrotüröffner:  eigene Position
- Chipleser Bandgegenseite: bauseits an der Wand

Die Komponenten sind gem. Zulassung in die Zarge und Türblatt zu integrieren. Dies ist in die die Einheitspreise einzurechnen.

Die funktionsgerechte Verkabelung und Anschluss der
o.g Komponenten mit den bauseitigen Komponenten ist vom AN durchzuführen und in die Einheitspreise einzurechnen.
Menge: 1,000 St
DIN276 2008: 344

**19.3.2.10 T30-1 (RS) Stahl-Feuerschutztür, 1270 x 2270 mm, Zutrittskontrollsystem**
Rohbauöffnung (BxH):1270 x 2135 mm (ab FFB)
Wandstärke:.  20/25 cm

Diese Tür wird mit einem Zugangskontrollsystem versehen. Dieses besteht aus folgenden Komponenten:

- Panikschloss:  eigene Position
- Elektrotüröffner:  eigene Position
- Elektro-Fluchttüröffner: eigene Position
- Fluchttürsteuerterminaleigene Position
- Freigabetaster Bandseite: bauseits an der Wand
- Chipleser Bandgegenseite: bauseits an der Wand

Die Komponenten sind gem. Zulassung in die Zarge und Türblatt zu integrieren. Dies ist in die die Einheitspreise einzurechnen.

Die funktionsgerechte Verkabelung und Anschluss der
o.g Komponenten mit den bauseitigen Komponenten ist vom AN durchzuführen und in die Einheitspreise einzurechnen.
Menge: 1,000 St
DIN276 2008: 344

**19.3.2.11 T30-1 (RS) Stahl-Feuerschutztür, 1300 x 2250 mm, Zutrittskontrollsystem**
*** wie Position 19.3.2.5
Rohbauöffnung (BxH):1300 x 2250 mm (ab FFB)
Wandstärke:.  20/25 cm

Diese Tür wird mit einem Zugangskontrollsystem versehen. Dieses besteht aus folgenden Komponenten:

- Elektrotüröffner:  eigene Position
- Chipleser Bandseite: bauseits an der Wand
- Chipleser Bandgegenseite: bauseits an der Wand

Die Komponenten sind gem. Zulassung in die Zarge und Türblatt zu integrieren. Dies ist in die die Einheitspreise einzurechnen.

Die funktionsgerechte Verkabelung und Anschluss der
o.g Komponenten mit den bauseitigen Komponenten ist vom AN durchzuführen und in die Einheitspreise einzurechnen.
Menge: 1,000 St
DIN276 2008: 344

**19.3.2.12 T30-2 RS Stahl-Feuerschutztür, 1250 x 2135 mm**
T30-2 RS Stahl-Feuerschutztür, 1250 x 2135 mm

Liefern und Einbauen einschl. Vergießen

2-flügliges, feuerhemmendes, einbaufertiges Element.
Geprüft und bauaufsichtlich zugelassen.
Verwendbar als Innen- und Außentür
Wärmedurchgangskoeffizient nach DIN EN ISO 13241-1 Anhang B EN 12428 1,3 W/(m²·K)
Mit Umweltproduktdeklaration (EPD*) nach ISO14025 und prEN15804 *ift Rosenheim EPD-MT-0.1.1
Zulassungs-Nr. DIBT: Z-6.20-2203

DIN R / DIN L, Teilung in der Mitte
Breite Gehfl./Standfl.:625 mm / 625 mm
Rohbauöffnung (BxH):1250 x 2130 mm (ab FFB)
Wandstärke:.  20/25 cm

Türblätter:
65 mm dicke, doppelwandige, vollflächig verklebte Verbundkonstruktion aus verzinktem Material mit planebener Oberfläche, Dünnfalz, 3-seitig gefälzt
Stahlsicherungsbolzen im Falzbereich gemäß zulassungstechnischer Anforderung.
Oberfläche verzinkt und grundiert

Zarge:
Systemeckzarge 2,0 mm dick, mit 3-seitiger EPDM-Dichtung,
Oberfläche verzinkt und grundiert,
Diagonalbefestigung in Stb.-Wände unverputzt
Bodeneinstand : 0 mm

Bänder: dreiteilig, 4 Konstruktionsbänder mit Kugellager
Standflügel mit Falztreibriegel

Schloss: Einsteckschloss mit Wechsel DIN 18250 Klasse 5, mit Profilzylinder-Lochung, Dornmaß 65, DIN links oder DIN rechts
Rückseite und Standflügel beidseitig ohne Stanzungen für Drücker/ PZ

Drückergarnitur: eigene Position
Bodendichtung: eigene Position
Bodenschiene: eigene Position
OTS:  eigene Position

Leitfabrikat: Hörmann Stahl-Feuerschutztür
  H3 OD, 30-2 FSA
angeb. Fabrikat: '.............................'

Fehlt ein Eintrag, kommt das ausgeschriebene Erzeugnis zum Einsatz. Gleichwertige Produkte sind zugelassen. Der Nachweis der Gleichwertigkeit ist zu erbringen.
Menge: 1,000 St
DIN276 2008: 344

**19.3.2.13 T30-2 RS Stahl-Feuerschutztür, 1510 x 2135 mm**
T30-2 RS Stahl-Feuerschutztür, 1510 x 2135 mm

Liefern und Einbauen einschl. Vergießen

2-flügliges, feuerhemmendes, einbaufertiges Element.
Geprüft und bauaufsichtlich zugelassen.
Verwendbar als Innen- und Außentür
Wärmedurchgangskoeffizient nach DIN EN ISO 13241-1 Anhang B EN 12428 1,3 W/(m²·K)
Mit Umweltproduktdeklaration (EPD*) nach ISO14025 und prEN15804 *ift Rosenheim EPD-MT-0.1.1
Zulassungs-Nr. DIBT: Z-6.20-2203

DIN R / DIN L, Teilung in der Mitte
Breite Gehfl./Standfl.:1010 mm / 500 mm
Rohbauöffnung (BxH):1510 x 2130 mm (ab FFB)
Wandstärke:.  20/25 cm

Türblätter:
65 mm dicke, doppelwandige, vollflächig verklebte Verbundkonstruktion aus verzinktem Material mit planebener Oberfläche, Dünnfalz, 3-seitig gefälzt
Stahlsicherungsbolzen im Falzbereich gemäß zulassungstechnischer Anforderung.
Oberfläche verzinkt und grundiert

Zarge:
Systemeckzarge 2,0 mm dick, mit 3-seitiger EPDM-Dichtung,
Oberfläche verzinkt und grundiert,
Diagonalbefestigung in Stb.-Wände unverputzt
Bodeneinstand : 0 mm

Bänder: dreiteilig, 4 Konstruktionsbänder mit Kugellager
Standflügel mit Falztreibriegel

Schloss: Einsteckschloss mit Wechsel DIN 18250 Klasse 5, mit Profilzylinder-Lochung, Dornmaß 65, DIN links oder DIN rechts
Standflügel beidseitig ohne Stanzungen für Drücker/ PZ

Drückergarnitur: eigene Position
Bodendichtung: eigene Position
Bodenschiene: eigene Position
OTS:  eigene Position

Leitfabrikat: Hörmann Stahl-Feuerschutztür
  H3 OD, 30-2 FSA
angeb. Fabrikat: '.............................'

Fehlt ein Eintrag, kommt das ausgeschriebene Erzeugnis zum Einsatz. Gleichwertige Produkte sind zugelassen. Der Nachweis der Gleichwertigkeit ist zu erbringen.
Menge: 1,000 St
DIN276 2008: 344

**19.3.2.14 Zulage Drückerhöhe 850 mm**
Zulage zu Vorpositionen für Schloss- und Drückerhöhe
auf 850 mm ü. FFB
Menge: 3,000 St
DIN276 2008: 344

**19.3.2.15 Zulage Blockzarge**
2-schalige Blockzarge
dreiseitig, mit 3-seitiger EPDM-Dichtung,
Oberfläche verzinkt und grundiert,
Schraubmontage in GK.-Leibungen
Bodeneinstand : 0 mm

Rohbauöffnung (BxH):1300 x 2250mm (ab FFB)
Menge: 2,000 St
DIN276 2008: 344

**19.3.2.16 Zulage Umfassungszarge, Stb., Maulweite 200 mm**
Zulage für System-Umfassungszarge
dreiseitig, 2,0 mm dick, mit 3-seitiger EPDM-Dichtung,
Oberfläche verzinkt und grundiert,
Schraubmontage in Stb.-Leibungen
Bodeneinstand : 0 mm

Stb-Wanddicke: 200 mm, gespachtelt
Rohbauöffnung (BxH): 885 x 1625 mm (ab FFB)
Menge: 1,000 St
DIN276 2008: 344

**19.3.2.17 Zulage Umfassungszarge, Stb., Maulweite 240 mm**
Zulage für System-Umfassungszarge
dreiseitig, 2,0 mm dick, mit 3-seitiger EPDM-Dichtung,
Oberfläche verzinkt und grundiert,
Schraubmontage in MW.-Leibungen
Bodeneinstand : 0 mm

MW-Wanddicke: 240 mm, verputzt
Rohbauöffnung (BxH): 1135 x 2135 mm (ab FFB)
Menge: 1,000 St
DIN276 2008: 344

**19.3.2.18 Zulage Bodeneinstand + Bodenschwelle**
*** Bedarfsposition mit GB
Zulage Bodeneinstand + Bodenschwelle

Zulage für die Ausführung der vorbeschriebenen Zargen mit Bodeneinstand 30mm und System-Bodenschwelle aus Stahl, b=40mm

Die Zargen sind als Vorableistung vor Estrichverlegung zu  montieren. Dies ist im EP einzurechnen.
Menge: 3,000 St
DIN276 2008: 344

**19.3.2.19 Zulage für Panikschloss PZ Wechselfunktion E**
Zulage zu den Vorpositionen für
Panikschloss mit Wechselfunktion E
mit Profilzylinder-Lochung, Dornmaß 65,
DIN links oder DIN rechts
zugelassen für Brand- und Rauchschutztüren
Euro-Profilzylinder, DIN 18251-1 Klasse 4, Drückernuss 9 mm, Entfernung 72 mm
Flachstulp abgerundet aus Edelstahl

Leitfabrikat: Assa Abloy effeff  Panikeinsteckschloss N1212

angeb. Fabrikat: '.............................'

Fehlt ein Eintrag, kommt das ausgeschriebene Erzeugnis zum Einsatz. Gleichwertige Produkte sind zugelassen.  Der Nachweis der Gleichwertigkeit ist zu erbringen.
Menge: 2,000 St
DIN276 2008: 344

**19.3.2.20 Elektrotüröffner für Brand- und Rauchschutztüren (Arbeitsstrom)**
Elektrotüröffner zugelassen für Brand- und Rauchschutztüren in Arbeitsstromausführung; Freigabe mit bauseitigem Chipleser auf Bandgegenseite, die Anschlüsse hierfür sind vorzuhalten

mit Rückmeldekontakt als potentialfreier Wechselkontakt, Schaltleistung  24 V / 1 A und integrierte Suppressordiode,
Radiusfalle 4 mm verstellbar
12 bis 24 Volt Spannungsbereich bei AC und DC Betrieb
umsteckbarer Anschlussblock
dauerstromfest über gesamten Spannungsbereich
universal (DR/DL/waagerecht) montierbar
Vorlastmodus 400N / 800N einstellbar
Leitfabrikat: Assa Abloy  effeff 143R

angeb. Fabrikat: '.............................'

Fehlt ein Eintrag, kommt das ausgeschriebene Erzeugnis zum Einsatz. Gleichwertige Produkte sind zugelassen.  Der Nachweis der Gleichwertigkeit ist zu erbringen.
Menge: 4,000 St
DIN276 2008: 344

**19.3.2.21 Elektro-Fluchttüröffner (Ruhestrom) mit Fallenschloss**
Elektro-Fluchttüröffner
zugelassen für Brand- und Rauchschutztüren
in Ruhestromausführung,
bei Stromabschaltung sichere Entriegelung,
auch bei Fallenvorlast bis 5.000 N (ca. 500 kp),
Festigkeit gegen Aufbruch 5000 N,
mit integriertem Rückmeldekontakt (Tür auf / zu)
und Ankerkontakt (verriegelt / entriegelt),
als potentialfreie Wechselkontakte,
mit verstell- und fixierbarer Falle,
Nennspannung: 24 Volt GS,
Nennstrom: 160 mA,
Nennwiderstand: 150 Ohm,
mit Schließblech

Fallenschloss
als Gegenstück zu Ruhestromtüröffnern
mit von vorn einstellbarem Fallenausschluss,
mit geräuschgedämpftem Fallenanschlag,
mit rundem Edelstahlstulp

Montage über dem Standard-Schloss

Leitfabrikat: Assa Abloy effeff  Elektro-Fluchttüröffner 331U80F

angeb. Fabrikat: '.............................'

  Assa Abloy effeff
  Fallenschloss 807-1x

angeb. Fabrikat: '.............................'

Fehlt ein Eintrag, kommt das ausgeschriebene Erzeugnis zum Einsatz. Gleichwertige Produkte sind zugelassen.  Der Nachweis der Gleichwertigkeit ist zu erbringen.
Menge: 1,000 St
DIN276 2008: 344

**19.3.2.22 Fluchttürsteuerterminal AP**
Fluchttürsteuerterminal AP

Zur Steuerung von elektrischen Verriegelungselementen im Verlauf von Flucht- und Rettungswegen geprüft gem. EltVTR.

Fluchttürsteuermodul:
Nottaste beleuchtet mit wiederverwendbarer, nicht splitternder Schutzhaube
Integrierte optische Türzustandsanzeige (grün / rot / gelb) für entriegelt / verriegelt / Alarm,
Hinweisschild Nottaste (Pfeil nach unten)
Alarmsignal und Sabotagekontakt;
Schlüsseltaster zur Türsteuerung
Mit Euro-Profilhalbzylinder, inkl. 3 Schlüssel
Einstellbare Zeitabläufe für Kurzzeitentriegelung, Voralarm, Alarmzeit
Überwachung der Türöffnungszeit bei Kurzeitentriegelung.
Anschlüsse: Schraubklemmen
Eingangsspannung: 230 VAC +15% / -15% /50 Hz
Gesamtstromverbrauch: typisch 0,155 A
Ausgangsspannung: 24 V DC SELV
Max. Ausgangsstrom: 0,45 A
Steuerung: integriert
Stromversorgung: integriert
Bedienelement: Schlüsselschalter mit Euro PZ, Schließbart verstellbar 8 x 45°, Länge 30,5 mm
Einstellen von Zeiten und Funktionen: Über Dreh - und DIP-Schalter
Betriebstemperaturbereich: 0 °C bis +35 °C
Schutzart: IP 40
Abmessung: (HxBxT) 249x92x98 mm
Eingänge: E1: Kurzzeitentriegelung, E2: Brandmeldeanlage, E3: Zeitschaltuhr
Ausgänge: A1: Ver/Entriegelt, A2: Sammelalarm, als potentialfreie Kontakte 24 V / 1 A
Farbe: Signalgrün RAL 6032

Aufputzmontage inkl. Befestigungsmittel

Leitfabrikat: Assa Abloy effeff AP -  Fluchttürsteuerterminal Offline  1338-14

angeb. Fabrikat: '.............................'

Fehlt ein Eintrag, kommt das ausgeschriebene Erzeugnis zum Einsatz. Gleichwertige Produkte sind zugelassen.  Der Nachweis der Gleichwertigkeit ist zu erbringen.
Menge: 1,000 St
DIN276 2008: 344

**19.3.2.23 Absenkbare Bodendichtung bis 1135 mm**
*** Bezugsbeschreibung
Absenkbare Bodendichtung für Rauchschutztüren
passend zum System

für Türblattbreite bis 1135 mm

Liefern und Montieren
Menge: 12,000 St
DIN276 2008: 344

**19.3.2.24 Absenkbare Bodendichtung 1136-1500 mm**
*** wie Position 19.3.2.23
für Türblattbreite 1136-1500 mm
Menge: 2,000 St
DIN276 2008: 344

**19.3.2.25 Gleitschienenschließer für 1-flg. Türen, Türblattbreite bis 1.100 mm**
Gleitschienenschließer für 1-flg. Türen, Türblattbreite bis 1.100 mm

EN 1-4 maximale Türblattbreite 1.100 mm, Schließkraft stufenlos einstellbar
Zugelassen für Feuer- und Rauchschutztüren gemäß DIN EN 1154
Asymmetrische Getriebegeometrie für sicheres Schließen und hohen Bedienkomfort mit abfallendem Öffnungsmoment.

Erfüllt die Vorgaben für barrierefreies Bauen gem. DIN 18040

Aluminium-Designkörper mit umlaufender Abdeckung, Vandalismus sichere Klipptechnik zum Schutz der Einstellungen des Türschließers
Integrierte, nicht sichtbare Montageplatte, Flachform-Türschließer mit 41 mm Gesamttiefe.
Schließgeschwindigkeit und Endschlag seitlich stufenlos fein justierbar.
Öffnungsdämpfung permanent ab 70 Grad
Gleitschiene H, höhenverstellbar +/- 3mm, bündig abschließend mit Schließkörper, geringe Aufbauhöhe von 21 mm; farblich abgestimmte Endkappen, keine sichtbaren Schrauben, Öffnungswinkel max. 180 Grad.
Normal-Montage Band- oder Bandgegenseite statt Federband
Abmessungen TS: (BxHxT) 243x56x41 mm
Abmessungen Gleitschiene B: (BxHxT) 459x21x31 mm
Oberfläche: Türschließer, Gleitschiene, Hebelarm und Abdeckung in RAL 9006

komplett mit allen Zubehörteilen liefern und an Türen der Vorpositionen montieren

Leitfabrikat: ECO TS-41 GS-H

angeb. Fabrikat: '.............................'

Fehlt ein Eintrag, kommt das ausgeschriebene Erzeugnis zum Einsatz. Gleichwertige Produkte sind zugelassen. Der Nachweis der Gleichwertigkeit ist zu erbringen.
Menge: 8,000 St
DIN276 2008: 344

**19.3.2.26 Gleitschienenschließer für 2-flg. Türen, Flügelbreite bis 2x1.100 mm mit Schließfolgeregelung**
Gleitschienenschließer für 2-flg. Türen, Flügelbreite bis 2x 1.100 mm mit Schließfolgeregelung

EN 1-4 maximale Flügelbreite 2x1.100 mm (BA 2.200 mm), Schließkraft stufenlos einstellbar
Zugelassen für Feuer- und Rauchschutztüren gemäß DIN EN 1154
Asymmetrische Getriebegeometrie für sicheres Schließen und hohen Bedienkomfort mit abfallendem Öffnungsmoment.

Erfüllt die Vorgaben für barrierefreies Bauen gem. DIN 18040

Aluminium-Designkörper mit umlaufender Abdeckung, Vandalismus sichere Klipptechnik zum Schutz der Einstellungen des Türschließers
Integrierte, nicht sichtbare Montageplatte, Flachform-Türschließer mit 41 mm Gesamttiefe.
Schließgeschwindigkeit und Endschlag seitlich stufenlos fein justierbar.
Gleitschiene SR III mit integrierter, mechanischer Schließfolgeregelung, geringe Aufbauhöhe von 21 mm
Patentierte Verdrehstangentechnik zur sicheren Schließfolge ab 15 Grad Öffnungswinkel. Flügel beidseitig überdrückbar, dadurch unempfindlich gegen Vandalismus. Einfache und variable Montage, DINL / DIN R verwendbar. Schließfolgeregelung werkseitig vorjustiert. Öffnungswinkel max. 175 Grad (abhängig von Falz- und Zargengeometrie)

Normal-Montage Bandseite statt Federband
Abmessungen TS: (BxHxT) 243x56x41 mm
Abmessungen Gleitschiene: (BxHxT) BA x21x31 mm
Oberfläche: Türschließer, Gleitschiene, Hebelarm und Abdeckung in RAL 9006

komplett mit allen Zubehörteilen liefern und an Türen der Vorpositionen montieren

Leitfabrikat: ECO TS-41 SR III

angeb. Fabrikat: '.............................'

Fehlt ein Eintrag, kommt das ausgeschriebene Erzeugnis zum Einsatz. Gleichwertige Produkte sind zugelassen. Der Nachweis der Gleichwertigkeit ist zu erbringen.
Menge: 1,000 St
DIN276 2008: 344

**19.3.2.27 Gleitschienenschließer für 1-flg. Türen, Türblattbreite bis 1.400 mm**
Gleitschienenschließer für 1-flg. Türen, Türblattbreite bis 1.400 mm
EN 3-6 maximale Türblattbreite 1.400 mm, Schließkraft stufenlos einstellbar,
Zugelassen für Feuer- und Rauchschutztüren gemäß DIN EN 1154
Asymmetrische Getriebegeometrie für sicheres Schließen und hohen Bedienkomfort mit abfallendem Öffnungsmoment.

Erfüllt die Vorgaben für barrierefreies Bauen gem. DIN 18040 bis EN 4 (≤ 1.100 mm).

Aluminium-Designkörper mit umlaufender Abdeckung, Vandalismus sichere Klipptechnik zum Schutz der Einstellungen des Türschließers

Integrierte, nicht sichtbare Montageplatte, Flachform-Türschließer mit 49 mm Gesamttiefe.
Schließgeschwindigkeit, Öffnungsdämpfung, Schließverzögerung und Endschlag stufenlos fein justierbar
Gleitschiene H, höhenverstellbar +/- 3mm, bündig abschließend mit Schließkörper, geringe Aufbauhöhe von 21 mm; farblich abgestimmte Endkappen, keine sichtbaren Schrauben, Öffnungswinkel max. 180 Grad.
Normal-Montage Bandseite statt Federband

Abmessungen TS: (BxHxT) 243x56x41 mm
Abmessungen Gleitschiene B: (BxHxT) 459x21x31 mm
Oberfläche: Türschließer, Gleitschiene, Hebelarm und Abdeckung in RAL 9006

komplett mit allen Zubehörteilen liefern und an Türen der Vorpositionen montieren

Leitfabrikat: ECO TS-61 GS-H

angeb. Fabrikat: '.............................'

Fehlt ein Eintrag, kommt das ausgeschriebene Erzeugnis zum Einsatz. Gleichwertige Produkte sind zugelassen. Der Nachweis der Gleichwertigkeit ist zu erbringen.
Menge: 8,000 St
DIN276 2008: 344

**19.3.2.28 Gleitschienenschließer für 1-flg. Türen, barrierefrei**
Gleitschienenschließer für 1-flg. Türen, barrierefrei
EN 2-5 maximale Türbblattbreite 1.250 mm, Schließkraft stufenlos einstellbar,
Zugelassen für Feuer- und Rauchschutztüren gemäß DIN EN 1154
Herznockentechnik für sicheres Schließen und barrierefreien Begehkomfort mit stark abfallendem Öffnungsmoment.
Erfüllt die Vorgaben für barrierefreies Bauen gem. DIN 18040 und DIN Spec 1104.
Aluminium-Designkörper mit umlaufender Abdeckung, Vandalismus sichere Klipptechnik zum Schutz der Einstellungen des Türschließers;

Integrierte, nicht sichtbare Montageplatte, Flachform-Türschließer mit 49 mm Gesamttiefe.
Schließgeschwindigkeit, Öffnungsdämpfung, Schließverzögerung und Endschlag stufenlos fein justierbar
Gleitschiene, höhenverstellbar +/- 3mm, bündig abschließend mit Schließkörper, geringe Aufbauhöhe von 21 mm; farblich abgestimmte Endkappen, keine sichtbaren Schrauben, Öffnungswinkel max. 180 Grad.
Normal-Montage Bandseite statt Federband

Abmessungen Türschließer: (BxHxT) 267x62x49 mm
Abmessungen Gleitschiene: (BxHxT) 459x21x31 mm

Oberfläche: Türschließer, Gleitschiene, Hebelarm und Abdeckung in RAL 9006

komplett mit allen Zubehörteilen liefern und an Türen der Vorpositionen montieren

Leitfabrikat: ECO TS-62 GS-H

angeb. Fabrikat: '.............................'

Fehlt ein Eintrag, kommt das ausgeschriebene Erzeugnis zum Einsatz. Gleichwertige Produkte sind zugelassen. Der Nachweis der Gleichwertigkeit ist zu erbringen.
Menge: 4,000 St
DIN276 2008: 344

**19.3.2.29 Zulage für Öffnungsbegrenzer OTS**
Zulage zu den Vorpositionen für Öffnungsbegrenzer mit erhöhtem Dämpfungskomfort (max. Öffnungswinkel 130 Grad)

Leitfabrikat: ECO ÖB-GS-H-III

angeb. Fabrikat: '.............................'

Fehlt ein Eintrag, kommt das ausgeschriebene Erzeugnis zum Einsatz. Gleichwertige Produkte sind zugelassen. Der Nachweis der Gleichwertigkeit ist zu erbringen.
Menge: 3,000 St
DIN276 2008: 344

**19.3.2.30 Gleitschienenschließer für 1-flg. Türen als Feststellanlage**
Gleitschienenschließer für 1-flg. Türen als Feststellanlage mit integriertem Rauchschalter und Netzteil und elektromechanischer Feststellung

EN 3-6 maximale Türbreite 1.400 mm, Schließekraft stufenlos einstellbar
Zugelassen für Feuer- und Rauchschutztüren gemäß DIN EN 1154 / EN 1155 / Bauartgenehmigung DIBt
Asymmetrische Getriebegeometrie für sicheres Schließen und hohen Bedienkomfort mit abfallendem Öffnungsmoment.
Erfüllt die Vorgaben für barrierefreies Bauen gem. DIN 18040 bis EN 4 (≤ 1.100 mm).
Aluminium-Designkörper mit umlaufender Abdeckung, Vandalismus sichere Klipptechnik zum Schutz der Einstellungen des Türschließers.
Integrierte, nicht sichtbare Montageplatte, Flachform-Türschließer mit 49 mm Gesamttiefe.
Schließgeschwindigkeit, Öffnungsdämpfung, Schließverzögerung und Endschlag stufenlos fein justierbar

Gleitschiene mit elektromechanischer Feststellung und integrierter Rauchschaltzentrale (230 V), geringe Aufbauhöhe von 34 mm, durchgehende Abdeckhaube.

Normal-Montage Bandseite statt Federband

Elektromagnetische Feststellung überfahrbar, Haltekraft einstellbar, Feststellpunkt einstellbar:
Bandseite: 80 bis 130 Grad
Bandgegenseite: 80 bis 110 Grad
Integrierte Rauchschaltzentrale mit Verschmutzungsanzeige und automatischer Kalibrierung zur Vermeidung von Fehlalarm.
Werkseitig fertig vormontierte, verdrahtete und geprüfte Baugruppen.
Integrierter Revisionstaster von unten bedienbar.
Kompatibel zum Anschluss von externer BMA, BUS und GLT
Komfortplatine zum einfachen Anschluss externer Komponenten, mit Leitungsüberwachung für manipulationssichere Verdrahtung.

Anschluss 230 V AC, 50 Hz
Abmessungen Gleitschiene: (BxHxT) 744x34x67 mm

Zubehör:
1x optischer Deckenrauchmelder
1x Handauslösetaster
Oberfläche:
Türschließer, Gleitschiene, Hebelarm und Abdeckung  in RAL 9006

komplett mit allen Zubehörteilen liefern und an Türen der Vorpositionen montieren

Die Verkabelung und Anschluss ab bauseitig gestellter
230 V-Zuleitung ist Bestandteil der Leistung und in diesen EP einzurechnen.

Leitfabrikat: ECO TS-61 EFR III

angeb. Fabrikat: '.............................'

Fehlt ein Eintrag, kommt das ausgeschriebene Erzeugnis zum Einsatz. Gleichwertige Produkte sind zugelassen. Der Nachweis der Gleichwertigkeit ist zu erbringen.
Menge: 1,000 St
DIN276 2008: 344

**19.3.2.31 Türdrückergarnituren Drücker-Drücker in Aluminium**
*** Bezugsbeschreibung
Türdrückergarnituren Drücker-Drücker in Aluminium

komplettes Set: 2x Drücker, 2x Drückerrosetten rund und
2x Schlüsselrosetten mit Lochung für Profilzylinder
liefern und montieren

Verschraubung verdeckt, durchgehend, wechselseitig, Mehrzweckschrauben,
Rückholfedern rechts/links verwendbar, wartungsfreie Gleitlager

Leitfabrikat: Hoppe Paris

angeb. Fabrikat: '.............................'

Fehlt ein Eintrag, kommt das ausgeschriebene Erzeugnis zum Einsatz. Gleichwertige Produkte sind zugelassen. Der Nachweis der Gleichwertigkeit ist zu erbringen.
Menge: 1,000 St
DIN276 2008: 344

**19.3.2.32 Zulage Drücker-Drücker in Edelstahl**
Zulage für Drückergarnitur der Vorposition für die Ausführung in Edelstahl

nur Angabe vom Mehrpreis pro Drückergarnitur
Menge: 1,000 St
DIN276 2008: 344

**19.3.2.33 Türdrückergarnituren Drücker-Drücker, Feuerschutz in Aluminium**
*** wie Position 19.3.2.31
Türdrückergarnituren Drücker-Drücker
zugelassen für Feuer- und Rauchschutztüren
in Aluminium

komplettes Set: 2x Drücker, 2x Drückerrosetten rund und
2x Schlüsselrosetten mit Lochung für Profilzylinder
liefern und montieren

Verschraubung verdeckt, durchgehend, wechselseitig, Mehrzweckschrauben,
Rückholfedern rechts/links verwendbar, wartungsfreie Gleitlager

Leitfabrikat: Hoppe Paris FS

angeb. Fabrikat: '.............................'

Fehlt ein Eintrag, kommt das ausgeschriebene Erzeugnis zum Einsatz. Gleichwertige Produkte sind zugelassen. Der Nachweis der Gleichwertigkeit ist zu erbringen.
Menge: 4,000 St
DIN276 2008: 344

**19.3.2.34 Zulage Drücker-Drücker, Feuerschutz in Edelstahl**
*** Bedarfsposition mit GB
Zulage für Drückergarnitur der Vorposition für die Ausführung in Edelstahl

nur Angabe vom Mehrpreis pro Drückergarnitur
Menge: 4,000 St
DIN276 2008: 344

**19.3.2.35 Türdrückergarnituren Drücker-Knauf in Aluminium**
*** wie Position 19.3.2.31
komplettes Set: 1x Drücker,1x Knauf,
2x Drückerrosetten rund und
2x Schlüsselrosetten mit Lochung für Profilzylinder
in Aluminium

Leitfabrikat: Hoppe Paris

angeb. Fabrikat: '.............................'

Fehlt ein Eintrag, kommt das ausgeschriebene Erzeugnis zum Einsatz. Gleichwertige Produkte sind zugelassen. Der Nachweis der Gleichwertigkeit ist zu erbringen.
Menge: 2,000 St
DIN276 2008: 344

**19.3.2.36 Zulage Drücker-Knauf in Edelstahl**
*** Bedarfsposition mit GB
Zulage für Drückergarnitur der Vorposition für die Ausführung in Edelstahl

nur Angabe vom Mehrpreis pro Drückergarnitur
Menge: 2,000 St
DIN276 2008: 344

**19.3.2.37 Türdrückergarnituren Drücker-Knauf, Feuerschutz in Aluminium**
*** wie Position 19.3.2.33
Türdrückergarnituren Drücker-Knauf
zugelassen für Feuer- und Rauchschutztüren
in Aluminium

komplettes Set: 1x Drücker,1x Knauf,
2x Drückerrosetten rund und
2x Schlüsselrosetten mit Lochung für Profilzylinder
in Aluminium

Leitfabrikat: Hoppe Paris FS

angeb. Fabrikat: '.............................'

Fehlt ein Eintrag, kommt das ausgeschriebene Erzeugnis zum Einsatz. Gleichwertige Produkte sind zugelassen. Der Nachweis der Gleichwertigkeit ist zu erbringen.
Menge: 18,000 St
DIN276 2008: 344

**19.3.2.38 Zulage Drücker-Knauf, Feuerschutz in Edelstahl**
*** Bedarfsposition mit GB
Zulage für Drückergarnitur der Vorposition für die Ausführung in Edelstahl

nur Angabe vom Mehrpreis pro Drückergarnitur
Menge: 18,000 St
DIN276 2008: 344

**19.3.2.39 Türdrückergarnituren Knauf-Knauf, Feuerschutz in Aluminium**
Türdrückergarnituren Knauf-Knauf
zugelassen für Feuer- und Rauchschutztüren
in Aluminium

komplettes Set: 2x Knauf,
2x Drückerrosetten rund und
2x Schlüsselrosetten mit Lochung für Profilzylinder
in Aluminium

Leitfabrikat: Hoppe Paris FS

angeb. Fabrikat: '.............................'

Fehlt ein Eintrag, kommt das ausgeschriebene Erzeugnis zum Einsatz. Gleichwertige Produkte sind zugelassen. Der Nachweis der Gleichwertigkeit ist zu erbringen.
Menge: 2,000 St
DIN276 2008: 344

**19.3.2.40 Zulage Knauf-Knauf, Feuerschutz in Edelstahl**
*** Bedarfsposition mit GB
Zulage für Drückergarnitur der Vorposition für die Ausführung in Edelstahl

nur Angabe vom Mehrpreis pro Drückergarnitur
Menge: 2,000 St
DIN276 2008: 344

**19.3.2.41 Türdrückergarnituren Halbgarnitur in Aluminium**
komplettes Set für 2-flügelige Türen:
1x Drücker, 1x Drückerrosette rund und
1x Schlüsselrosette mit Lochung für Halbzylinder
in Aluminium

Leitfabrikat: Hoppe Paris

angeb. Fabrikat: '.............................'

Fehlt ein Eintrag, kommt das ausgeschriebene Erzeugnis zum Einsatz. Gleichwertige Produkte sind zugelassen. Der Nachweis der Gleichwertigkeit ist zu erbringen.
Menge: 1,000 St
DIN276 2008: 344

**19.3.2.42 Zulage Halbgarnitur in Edelstahl**
*** Bedarfsposition mit GB
Zulage für Drückergarnitur der Vorposition für die Ausführung in Edelstahl

nur Angabe vom Mehrpreis pro Drückergarnitur
Menge: 1,000 St
DIN276 2008: 344

**19.3.2.43 Fingerschutz Schutzprofil Bandseite 2-teilig**
Fingerschutz zur Sicherung der Bandseite an der Nebenschließkante liefern und montieren,
Bandseitiges Schutzprofil, designoptimiert für gefälzte Türen an Holz- oder Metallzargen mit einstellbarer und unsichtbarer Befestigung für ø 15-16 mm Bänder.
Sichere Montage und Einstellung durch 2D-Befestigungselement ohne Unterfütterung möglich.
Angepasste Profilgeometrie zum Band, um Stoßkanten auszuschließen.
Demontage für Wartungsarbeiten ohne Beschädigung des Profils und Wiederverwendung möglich.
Profil aus Aluminium, Obrfläche EV1

Umfang der Absicherung:
Setstange Selbstzuschnitt; Länge: 1.755 mm, 2-teilig

Leitfabrikat: Athmer Fingerschutz® Typ BU-16K
angeb. Fabrikat: '.............................'

Fehlt ein Eintrag, kommt das ausgeschriebene Erzeugnis zum Einsatz. Gleichwertige Produkte sind zugelassen. Der Nachweis der Gleichwertigkeit ist zu erbringen.
Menge: 1,000 St
DIN276 2008: 344

**19.3.2.44 Zulage Fingerschutz Schutzprofil Bandseite 3-teilig**
Zulage für Länge: 1.980 mm, 3-teilig
Menge: 1,000 St
DIN276 2008: 344

**19.3.2.45 Fingerschutz Schutzrollo Gegenbandseite**
Fingerschutz zur Sicherung der Gegenbandseite an der Nebenschließkante liefern und montieren,
TÜV/GS zertifiziert nach EN 16654.
Selbsttätig auf konstante Spannung ziehendes Schutzrollo mit klipsbarer und unsichtbarer Befestigung.
Profile aus Aluminium, Obrfläche EV1
Abdeckung aus Kunstfaser, feuerhemmend ausgerüstet - schwarz

Auszugslänge 260 mm
Standardlänge 1.925 mm

Leitfabrikat: Athmer Fingerschutz® Typ NR-30
angeb. Fabrikat: '.............................'

Fehlt ein Eintrag, kommt das ausgeschriebene Erzeugnis zum Einsatz. Gleichwertige Produkte sind zugelassen. Der Nachweis der Gleichwertigkeit ist zu erbringen.
Menge: 1,000 St
DIN276 2008: 344

**19.3.2.46 Wandtürstopper, Edelstahl, ca. 82 mm**
Wandtürstopper, aus Edelstahl Rostfrei 1.4301. Oberfläche matt gebürstet. Inkl. Befestigungsmaterial.
l= ca. 82 mm

Leitfabrikat: Eco Schulte Wandstopper WS 82

angeb. Fabrikat: '.............................'

Fehlt ein Eintrag, kommt das ausgeschriebene Erzeugnis zum Einsatz. Gleichwertige Produkte sind zugelassen. Der Nachweis der Gleichwertigkeit ist zu erbringen.
Menge: 1,000 St
DIN276 2008: 344

**19.3.2.47 Wandtürpuffer, selbstklebend**
Wandtürpuffer, selbstklebend,
aus Kunststoff, Ø ca.40 mm,  weiß
Menge: 30,000 St
DIN276 2008: 344

**19.3.2.48 Kosten für die jährliche Wartung und Pflege (Türen)**
Kosten für die jährliche Wartung und Pflege
der vorbeschriebenen Türelemente

Der Angebotspreis hat sämtliche im Rahmen der Inspektions- und Wartungsarbeiten anfallenden Klein-, Reinigungs- und Schmiermaterialien zu enthalten.

Folgende Punkte gehören zum Leistungsumfang:
  Dichtungen auf Beschädigungen überprüfen,
  Unteren Türabschluss kontrollieren und
  auf Funktion prüfen,
  Türbänder warten und einstellen,
  Schloss, Drücker, Türgriff warten und prüfen,
  Türschließer und Feststellanlagen
  warten und einstellen,
  Gesamtfunktion der Tür prüfen,
  Prüfbuch und Protokoll erstellen.

An- und Abfahrt sind im Angebotspreis zu berücksichtigen.

Auszutauschende Beschläge (wie Schlösser, Bänder, Türschließer usw.) der Türen werden im Bedarfsfall gesondert abgerechnet.
Menge: 5,000 Jr

#### 19.4 Metallbauarbeiten Stahltüren Bauteil E Villa

##### 19.4.1 Planung und Vorbereitung

**19.4.1.1 Werkstatt- und Montageplanung Bauteil E**
Anfertigen einer Werkstatt- und Montageplanung für die Mtallbauarbeiten Stahltüren auf Grundlage der Werkplanung Architekten und aller nachfolgend beschriebenen Leistungen für das Bauteil E Kinderkrippe.

In der Planung und Dokumentation sind enthalten:
- örtliches Aufmaß
- Montageablaufplan
- Erstellung einer Türliste
- Angaben ausgewählter Produkte des AN
- Nachweise und Zulassungen verwendeter Materialien
- Erstellung Werkstattdetails auf Basis Werkplanung Architekten
- Anpassung Regeldetails Architekten
- Übergabe Wartungsunterlagen
Menge: 1,000 psch

##### 19.4.2 Metallbauarbeiten Stahltüren

**19.4.2.2 T30-1 (RS) Stahl-Feuerschutztür, 885 x 2135 mm**
*** Bezugsbeschreibung
T30-1 (RS) Stahl-Feuerschutztür, 885 x 2135 mm

Liefern und Einbauen einschl. Vergießen

1-flügliges, feuerhemmendes, einbaufertiges Element.
Geprüft und bauaufsichtlich zugelassen.
Verwendbar als Innen- und Außentür
Wärmedurchgangskoeffizient nach DIN EN ISO 13241-1 Anhang B EN 12428 1,3 W/(m²·K)

Mit Umweltproduktdeklaration (EPD*) nach ISO14025 und prEN15804 *ift Rosenheim EPD-MT-0.1.1

Zulassungs-Nr. DIBT: Z-6.20-2203

DIN R / DIN L
Rohbauöffnung (BxH):885 x 2130 mm (ab FFB)
Wandstärke:.  20/25 cm

Türblatt:
65 mm dicke, doppelwandige, vollflächig verklebte Verbundkonstruktion aus verzinktem Material mit planebener Oberfläche, Dünnfalz, 3-seitig gefälzt
Stahlsicherungsbolzen im Falzbereich gemäß zulassungstechnischer Anforderung.
Oberfläche verzinkt und grundiert

Zarge:
Systemeckzarge 2,0 mm dick, mit 3-seitiger EPDM-Dichtung,
Oberfläche verzinkt und grundiert,
Diagonalbefestigung in Stb.-Wände unverputzt
Bodeneinstand : 0 mm

Bänder: dreiteilig, 1 Federband mit Kugellager, 1 Konstruktionsband mit Kugellager

Schloss: Einsteckschloss mit Wechsel DIN 18250 Klasse 5, mit Profilzylinder-Lochung, Dornmaß 65, DIN links oder DIN rechts

Drückergarnitur: eigene Position
Bodendichtung: eigene Position
Bodenschiene: eigene Position
OTS:  eigene Position

Leitfabrikat: Hörmann Stahl-Feuerschutztür
  H3 OD, 30-1 FSA
angeb. Fabrikat: '.............................'

Fehlt ein Eintrag, kommt das ausgeschriebene Erzeugnis zum Einsatz. Gleichwertige Produkte sind zugelassen. Der Nachweis der Gleichwertigkeit ist zu erbringen.
Menge: 2,000 St
DIN276 2008: 344

**19.4.2.3 T30-1 (RS) Stahl-Feuerschutztür, 885 x 2010 mm**
Rohbauöffnung (BxH):885 x 2010 mm (ab FFB)
Wandstärke:.  20/25 cm
Menge: 2,000 St
DIN276 2008: 344

**19.4.2.4 T30-1 (RS) Stahl-Feuerschutztür, 885 x 1750 mm**
*** wie Position 19.4.2.2
Rohbauöffnung (BxH):885 x 1750 mm (ab FFB)
Wandstärke:.  20/25 cm
Menge: 1,000 St
DIN276 2008: 344

**19.4.2.5 T30-1 (RS) Stahl-Feuerschutztür, 1010 x 2135 mm**
*** wie Position 19.4.2.2
Rohbauöffnung (BxH):1010 x 2135 mm (ab FFB)
Wandstärke:.  20/25 cm
Menge: 1,000 St
DIN276 2008: 344

**19.4.2.6 T30-1 (RS) Stahl-Feuerschutztür, 1135 x 2010 mm**
*** wie Position 19.4.2.2
Rohbauöffnung (BxH):1135 x 2010mm (ab FFB)
Wandstärke:.  20/25 cm
Menge: 2,000 St
DIN276 2008: 344

**19.4.2.7 T30-1 (RS) Stahl-Feuerschutztür, 1260 x 2135mm**
Rohbauöffnung (BxH):1260 x 2135 mm (ab FFB)
Wandstärke:.  20/25 cm
Menge: 2,000 St
DIN276 2008: 344

**19.4.2.8 Zulage Blockzarge**
2-schalige Blockzarge
dreiseitig, mit 3-seitiger EPDM-Dichtung,
Oberfläche verzinkt und grundiert,
Schraubmontage in Stb.-Leibungen
Bodeneinstand : 0 mm

Stb-Wanddicke:  250 mm, gespachtelt
Rohbauöffnung (BxH):1135 x 2010 mm (ab FFB)
Menge: 1,000 St
DIN276 2008: 344

**19.4.2.9 Zulage Umfassungszarge, GK, Maulweite 150 mm**
Zulage für System-Umfassungszarge
dreiseitig, 2,0 mm dick, mit 3-seitiger EPDM-Dichtung,
Oberfläche verzinkt und grundiert,
Schraubmontage in GK.-Leibungen
Bodeneinstand : 0 mm

GK-Wanddicke:  150 mm, unverputzt
Rohbauöffnung (BxH):1010 x 2135 mm (ab FFB)
Menge: 1,000 St
DIN276 2008: 344

**19.4.2.10 Zulage Bodeneinstand + Bodenschwelle**
*** Bedarfsposition mit GB
Zulage Bodeneinstand + Bodenschwelle

Zulage für die Ausführung der vorbeschriebenen Zargen mit Bodeneinstand 30mm und System-Bodenschwelle aus Stahl, b=40mm

Die Zargen sind als Vorableistung vor Estrichverlegung zu  montieren. Dies ist im EP einzurechnen.
Menge: 1,000 St
DIN276 2008: 344

**19.4.2.11 Zulage für Panikschloss PZ Wechselfunktion E**
Zulage zu den Vorpositionen für
Panikschloss mit Wechselfunktion E
mit Profilzylinder-Lochung, Dornmaß 65,
DIN links oder DIN rechts
zugelassen für Brand- und Rauchschutztüren
Euro-Profilzylinder, DIN 18251-1 Klasse 4, Drückernuss 9 mm, Entfernung 72 mm
Flachstulp abgerundet aus Edelstahl

Leitfabrikat: Assa Abloy effeff  Panikeinsteckschloss N1212

angeb. Fabrikat: '.............................'

Fehlt ein Eintrag, kommt das ausgeschriebene Erzeugnis zum Einsatz. Gleichwertige Produkte sind zugelassen.  Der Nachweis der Gleichwertigkeit ist zu erbringen.
Menge: 1,000 St
DIN276 2008: 344

**19.4.2.12 Absenkbare Bodendichtung bis 1135 mm**
*** Bezugsbeschreibung
Absenkbare Bodendichtung für Rauchschutztüren
passend zum System

für Türblattbreite bis 1135 mm

Liefern und Montieren
Menge: 6,000 St
DIN276 2008: 344

**19.4.2.13 Absenkbare Bodendichtung 1136-1500 mm**
*** wie Position 19.4.2.12
für Türblattbreite 1136-1500 mm
Menge: 1,000 St
DIN276 2008: 344

**19.4.2.14 Gleitschienenschließer für 1-flg. Türen, Türblattbreite bis 1.100 mm**
Gleitschienenschließer für 1-flg. Türen, Türblattbreite bis 1.100 mm

EN 1-4 maximale Türblattbreite 1.100 mm, Schließkraft stufenlos einstellbar
Zugelassen für Feuer- und Rauchschutztüren gemäß DIN EN 1154
Asymmetrische Getriebegeometrie für sicheres Schließen und hohen Bedienkomfort mit abfallendem Öffnungsmoment.

Erfüllt die Vorgaben für barrierefreies Bauen gem. DIN 18040

Aluminium-Designkörper mit umlaufender Abdeckung, Vandalismus sichere Klipptechnik zum Schutz der Einstellungen des Türschließers
Integrierte, nicht sichtbare Montageplatte, Flachform-Türschließer mit 41 mm Gesamttiefe.
Schließgeschwindigkeit und Endschlag seitlich stufenlos fein justierbar.
Öffnungsdämpfung permanent ab 70 Grad
Gleitschiene H, höhenverstellbar +/- 3mm, bündig abschließend mit Schließkörper, geringe Aufbauhöhe von 21 mm; farblich abgestimmte Endkappen, keine sichtbaren Schrauben, Öffnungswinkel max. 180 Grad.
Normal-Montage Band- oder Bandgegenseite statt Federband
Abmessungen TS: (BxHxT) 243x56x41 mm
Abmessungen Gleitschiene B: (BxHxT) 459x21x31 mm
Oberfläche: Türschließer, Gleitschiene, Hebelarm und Abdeckung in RAL 9006

komplett mit allen Zubehörteilen liefern und an Türen der Vorpositionen montieren

Leitfabrikat: ECO TS-41 GS-H

angeb. Fabrikat: '.............................'

Fehlt ein Eintrag, kommt das ausgeschriebene Erzeugnis zum Einsatz. Gleichwertige Produkte sind zugelassen. Der Nachweis der Gleichwertigkeit ist zu erbringen.
Menge: 2,000 St
DIN276 2008: 344

**19.4.2.15 Gleitschienenschließer für 1-flg. Türen, Türblattbreite bis 1.400 mm**
Gleitschienenschließer für 1-flg. Türen, Türblattbreite bis 1.400 mm
EN 3-6 maximale Türblattbreite 1.400 mm, Schließkraft stufenlos einstellbar,
Zugelassen für Feuer- und Rauchschutztüren gemäß DIN EN 1154
Asymmetrische Getriebegeometrie für sicheres Schließen und hohen Bedienkomfort mit abfallendem Öffnungsmoment.

Erfüllt die Vorgaben für barrierefreies Bauen gem. DIN 18040 bis EN 4 (≤ 1.100 mm).

Aluminium-Designkörper mit umlaufender Abdeckung, Vandalismus sichere Klipptechnik zum Schutz der Einstellungen des Türschließers

Integrierte, nicht sichtbare Montageplatte, Flachform-Türschließer mit 49 mm Gesamttiefe.
Schließgeschwindigkeit, Öffnungsdämpfung, Schließverzögerung und Endschlag stufenlos fein justierbar
Gleitschiene H, höhenverstellbar +/- 3mm, bündig abschließend mit Schließkörper, geringe Aufbauhöhe von 21 mm; farblich abgestimmte Endkappen, keine sichtbaren Schrauben, Öffnungswinkel max. 180 Grad.
Normal-Montage Bandseite statt Federband

Abmessungen TS: (BxHxT) 243x56x41 mm
Abmessungen Gleitschiene B: (BxHxT) 459x21x31 mm
Oberfläche: Türschließer, Gleitschiene, Hebelarm und Abdeckung in RAL 9006

komplett mit allen Zubehörteilen liefern und an Türen der Vorpositionen montieren

Leitfabrikat: ECO TS-61 GS-H

angeb. Fabrikat: '.............................'

Fehlt ein Eintrag, kommt das ausgeschriebene Erzeugnis zum Einsatz. Gleichwertige Produkte sind zugelassen. Der Nachweis der Gleichwertigkeit ist zu erbringen.
Menge: 5,000 St
DIN276 2008: 344

**19.4.2.16 Zulage für Öffnungsbegrenzer OTS**
*** Bedarfsposition mit GB
Zulage zu den Vorpositionen für Öffnungsbegrenzer mit erhöhtem Dämpfungskomfort (max. Öffnungswinkel 130 Grad)

Leitfabrikat: ECO ÖB-GS-H-III

angeb. Fabrikat: '.............................'

Fehlt ein Eintrag, kommt das ausgeschriebene Erzeugnis zum Einsatz. Gleichwertige Produkte sind zugelassen. Der Nachweis der Gleichwertigkeit ist zu erbringen.
Menge: 1,000 St
DIN276 2008: 344

**19.4.2.17 Türdrückergarnituren Drücker-Drücker, Feuerschutz in Aluminium**
*** Bezugsbeschreibung
Türdrückergarnituren Drücker-Drücker
zugelassen für Feuer- und Rauchschutztüren
in Aluminium

komplettes Set: 2x Drücker, 2x Drückerrosetten rund und
2x Schlüsselrosetten mit Lochung für Profilzylinder
liefern und montieren

Verschraubung verdeckt, durchgehend, wechselseitig, Mehrzweckschrauben,
Rückholfedern rechts/links verwendbar, wartungsfreie Gleitlager

Leitfabrikat: Hoppe Paris FS

angeb. Fabrikat: '.............................'

Fehlt ein Eintrag, kommt das ausgeschriebene Erzeugnis zum Einsatz. Gleichwertige Produkte sind zugelassen. Der Nachweis der Gleichwertigkeit ist zu erbringen.
.
Menge: 2,000 St
DIN276 2008: 344

**19.4.2.18 Zulage Drücker-Drücker, Feuerschutz in Edelstahl**
*** Bedarfsposition mit GB
Zulage für Drückergarnitur der Vorposition für die Ausführung in Edelstahl

nur Angabe vom Mehrpreis pro Drückergarnitur
Menge: 2,000 St
DIN276 2008: 344

**19.4.2.19 Türdrückergarnituren Drücker-Knauf in Aluminium**
komplettes Set: 1x Drücker,1x Knauf,
2x Drückerrosetten rund und
2x Schlüsselrosetten mit Lochung für Profilzylinder
in Aluminium

Leitfabrikat: Hoppe Paris.

angeb. Fabrikat: '.............................'

Fehlt ein Eintrag, kommt das ausgeschriebene Erzeugnis zum Einsatz. Gleichwertige Produkte sind zugelassen. Der Nachweis der Gleichwertigkeit ist zu erbringen.
Menge: 2,000 St
DIN276 2008: 344

**19.4.2.20 Zulage Drücker-Knauf in Edelstahl**
*** Bedarfsposition mit GB
Zulage für Drückergarnitur der Vorposition für die Ausführung in Edelstahl

nur Angabe vom Mehrpreis pro Drückergarnitur
Menge: 2,000 St
DIN276 2008: 344

**19.4.2.21 Türdrückergarnituren Drücker-Knauf, Feuerschutz in Aluminium**
*** wie Position 19.4.2.17
Türdrückergarnituren Drücker-Knauf
zugelassen für Feuer- und Rauchschutztüren
in Aluminium

komplettes Set: 1x Drücker,1x Knauf,
2x Drückerrosetten rund und
2x Schlüsselrosetten mit Lochung für Profilzylinder
in Aluminium

Leitfabrikat: Hoppe Paris FS

angeb. Fabrikat: '.............................'

Fehlt ein Eintrag, kommt das ausgeschriebene Erzeugnis zum Einsatz. Gleichwertige Produkte sind zugelassen. Der Nachweis der Gleichwertigkeit ist zu erbringen.
Menge: 5,000 St
DIN276 2008: 344

**19.4.2.22 Zulage Drücker-Knauf, Feuerschutz in Edelstahl**
*** Bedarfsposition mit GB
Zulage für Drückergarnitur der Vorposition für die Ausführung in Edelstahl

nur Angabe vom Mehrpreis pro Drückergarnitur
Menge: 5,000 St
DIN276 2008: 344

**19.4.2.23 Türdrückergarnituren Knauf-Knauf, Feuerschutz in Aluminium**
Türdrückergarnituren Knauf-Knauf
zugelassen für Feuer- und Rauchschutztüren
in Aluminium

komplettes Set: 2x Knauf,
2x Drückerrosetten rund und
2x Schlüsselrosetten mit Lochung für Profilzylinder
in Aluminium

Leitfabrikat: Hoppe Paris FS

angeb. Fabrikat: '.............................'

Fehlt ein Eintrag, kommt das ausgeschriebene Erzeugnis zum Einsatz. Gleichwertige Produkte sind zugelassen. Der Nachweis der Gleichwertigkeit ist zu erbringen.
Menge: 1,000 St
DIN276 2008: 344

**19.4.2.24 Zulage Knauf-Knauf, Feuerschutz in Edelstahl**
*** Bedarfsposition mit GB
Zulage für Drückergarnitur der Vorposition für die Ausführung in Edelstahl

nur Angabe vom Mehrpreis pro Drückergarnitur
Menge: 1,000 St
DIN276 2008: 344

**19.4.2.25 Wandtürstopper, Edelstahl, ca. 82 mm**
Wandtürstopper, aus Edelstahl Rostfrei 1.4301. Oberfläche matt gebürstet. Inkl. Befestigungsmaterial.
l= ca. 82 mm

Leitfabrikat: Eco Schulte Wandstopper WS 82

angeb. Fabrikat: '.............................'

Fehlt ein Eintrag, kommt das ausgeschriebene Erzeugnis zum Einsatz. Gleichwertige Produkte sind zugelassen. Der Nachweis der Gleichwertigkeit ist zu erbringen.
Menge: 1,000 St
DIN276 2008: 344

**19.4.2.26 Wandtürpuffer, selbstklebend**
Wandtürpuffer, selbstklebend,
aus Kunststoff, Ø ca.40 mm,  weiß
Menge: 10,000 St
DIN276 2008: 344

**19.4.2.27 Kosten für die jährliche Wartung und Pflege (Türen)**
Kosten für die jährliche Wartung und Pflege
der vorbeschriebenen Türelemente

Der Angebotspreis hat sämtliche im Rahmen der Inspektions- und Wartungsarbeiten anfallenden Klein-, Reinigungs- und Schmiermaterialien zu enthalten.

Folgende Punkte gehören zum Leistungsumfang:
  Dichtungen auf Beschädigungen überprüfen,
  Unteren Türabschluss kontrollieren und
  auf Funktion prüfen,
  Türbänder warten und einstellen,
  Schloss, Drücker, Türgriff warten und prüfen,
  Türschließer und Feststellanlagen
  warten und einstellen,
  Gesamtfunktion der Tür prüfen,
  Prüfbuch und Protokoll erstellen.

An- und Abfahrt sind im Angebotspreis zu berücksichtigen.

Auszutauschende Beschläge (wie Schlösser, Bänder, Türschließer usw.) der Türen werden im Bedarfsfall gesondert abgerechnet.
Menge: 5,000 Jr
